# Lastro de concreto simples com cal

- Propriedade do ficheiro: CYPE INGENIEROS, S.A.
- Formato: FIEBDC-3/2002
- Âmbito geográfico: Brasil
- Moeda: BRL
- Custos indiretos: 3.00 %
- Despesas gerais: 13.00 %
- Lucro: 6.00 %
- IVA: 17.00 %

## A Preparação do terreno

### AN Nivelamento

#### ANS Lastros

**ANS025** m² Lastro de concreto simples com cal.
Lastro de concreto simples de 10 cm de espessura, realizado com cal hidráulica natural, com resistência à compressão de 5 a 15 N/mm², com uma resistência à compressão aos 90 ddias maior ou igual a 11,5 Mpa (115 kg/cm²), preparado em obra e concretagem com meios manuais, espalhamento e vibração manual através de régua vibradora, sem tratamento da superfície; com juntas de retração de 5 mm de espessura, através de corte com disco de diamante. Inclusive painel de poliestireno expandido de 2 cm de espessura, para a execução de juntas de retração.
Critérios considerados na determinação do preço da unidade de obra: O preço não inclui a sub-base.
Inclui: Preparação da superfície existente. Marcação das juntas de construção e de dilatação. Aplicação de níveis através de pontos, mestras de concreto ou réguas. Irrigação da superfície base. Formação de juntas de construção e de juntas perimetrais de dilatação. Preparação do concreto. Concretagem, espalhamento e vibração do concreto. Cura do concreto. Implantação das juntas de retração. Corte do concreto. Limpeza final das juntas de retração.
Critério de medição de projeto: Superfície medida segundo documentação gráfica de Projeto.
Critério de quantitativos de obra: Medir-se-á a superfície realmente executada segundo especificações de Projeto, sem deduzir a superfície ocupada pelos pilares situados dentro do seu perímetro.

| Código | Un | Descrição | Rendimento | Preço | Importância |
|---|---|---|---|---|---|
| mt08aaa010a | m³ | Água. (material) | 0.026 | 3.79 | 0.10 |
| mt01arg008a | m³ | Areia, de tamanho máximo 0/3 mm. (material) | 0.043 | 46.91 | 2.02 |
| mt01arg008c | m³ | Areia, de tamanho máximo 3/8 mm. (material) | 0.043 | 58.87 | 2.53 |
| mt01arg008d | m³ | Gravilha, de tamanho máximo 8/16 mm. (material) | 0.057 | 66.48 | 3.79 |
| mt08cal020c | kg | Cal hidráulica natural com resistência à compressão de 5 a 15 N/mm², em sacos. (material) | 50.164 | 1.63 | 81.77 |
| mt08ema050a | m³ | Madeira para fôrmas, de 22 mm de espessura. (material) | 0.001 | 973.54 | 0.97 |
| mq06vib020 | h | Régua vibradora de 3 m. (equipamento) | 0.097 | 19.24 | 1.87 |
| mq06cor020 | h | Equipamento para corte de juntas em lastros de concreto. (equipamento) | 0.094 | 39.14 | 3.68 |
| mq06hor010 | h | Betoneira elétrica com uma capacidade de amassamento de 160 l. (equipamento) | 0.073 | 12.69 | 0.93 |
| mo113 | h | Auxiliar de serviços gerais. (mão de obra) | 0.211 | 27.81 | 5.87 |
| mo112 | h | Servente de pedreiro. (mão de obra) | 0.244 | 28.03 | 6.84 |
| mo020 | h | Pedreiro. (mão de obra) | 0.074 | 32.24 | 2.39 |
| mo077 | h | Ajudante de pedreiro. (mão de obra) | 0.037 | 30.23 | 1.12 |
| % | % | Custos diretos complementares | 2 % | 113.88 | 2.28 |
|  |  | Custos diretos |  |  | 116.16 |
