# Encontro de parede diafragma e radier

- Propriedade do ficheiro: CYPE INGENIEROS, S.A.
- Formato: FIEBDC-3/2002
- Âmbito geográfico: Brasil
- Moeda: BRL
- Custos indiretos: 3.00 %
- Despesas gerais: 13.00 %
- Lucro: 6.00 %
- IVA: 17.00 %

## C Fundações

### CC Contenções

#### CCP Paredes diafragma

**CCP061** m Encontro de parede diafragma e radier.
Encontro de parede diafragma e radier, através de 4 barras nervuradas de 16 mm de diâmetro e 100 cm de comprimento, de aço CA-50, fixados com resina epóxi cada 300 cm em orifícios de 20 mm de diâmetro e 250 mm de profundidade, praticados em rebaixe perimetral com forma de meia cana, de 5 cm de profundidade, executado através de fresagem contínua do paramento da parede diafragma, e carga de entulho em caminhão ou caçamba.
Inclui: Fresagem do encontro entre parede diafragma e radier. Marcação dos orifícios sobre o rebaixe fresado. Execução dos furos. Limpeza do pó do interior dos furos. Injeção de resina epóxi. Colocação das armaduras de espera. Limpeza dos restos gerados. Carga de entulho em caminhão ou caçamba.
Critério de medição de projeto: Comprimento medido segundo documentação gráfica de Projeto.
Critério de quantitativos de obra: Medir-se-á o comprimento realmente executado segundo especificações de Projeto.

| Código | Un | Descrição | Rendimento | Preço | Importância |
|---|---|---|---|---|---|
| mt07anq010 | Un | Cartucho de adesivo tixotrópico de dois componentes à base de resina epóxi, de 330 ml, para ligação de barra nervurada de aço e parede diafragma. (material) | 0.867 | 137.63 | 119.33 |
| mt07aco070f | kg | Aço em barras nervuradas, CA-50, de vários diâmetros, segundo ABNT NBR 7480. (material) | 21.067 | 11.66 | 245.64 |
| mq03fre010a | h | Equipamento de fresagem, para parede diafragma. (equipamento) | 0.440 | 267.76 | 117.81 |
| mq01pan070b | h | Mini pá carregadeira sobre pneus, de 52 kW/1 m³ kW. (equipamento) | 0.440 | 135.37 | 59.56 |
| mq06eim060 | h | Aplicador manual para cartuchos de injeção de resinas, com acessório misturador. (equipamento) | 3.864 | 6.34 | 24.50 |
| op00ciz020 |  | Guilhotina para aço em barras nervuradas. | 1.000 | 0.00 | 0.00 |
| op00ata010 |  | Máquina de amarrar ferro. | 1.000 | 0.00 | 0.00 |
| op00tal010 |  | Furadeira. | 1.000 | 0.00 | 0.00 |
| mo042 | h | Oficial de estruturas de concreto armado. (mão de obra) | 1.221 | 31.99 | 39.06 |
| mo089 | h | Ajudante de estruturas de concreto armado. (mão de obra) | 1.221 | 30.15 | 36.81 |
| % | % | Custos diretos complementares | 2 % | 642.71 | 12.85 |
|  |  | Custos diretos |  |  | 655.56 |
