# Cimento consumido em excesso em concretagem de microestacas

- Propriedade do ficheiro: CYPE INGENIEROS, S.A.
- Formato: FIEBDC-3/2002
- Âmbito geográfico: Brasil
- Moeda: BRL
- Custos indiretos: 3.00 %
- Despesas gerais: 13.00 %
- Lucro: 6.00 %
- IVA: 17.00 %

## C Fundações

### CP Profundas

#### CPM Microestacas

**CPM070** kg Cimento consumido em excesso em concretagem de microestacas.
Cimento utilizado na preparação de argamassa ou calda de cimento, consumidas em excesso sobre o volume teórico correspondente ao diâmetro nominal da microestaca, durante os trabalhos de concretagem.
Critério de quantitativos de obra: Determinar-se-á, a partir do peso obtido em balança oficial das unidades chegadas à obra, o peso das unidades realmente executadas segundo especificações de Projeto.

| Código | Un | Descrição | Rendimento | Preço | Importância |
|---|---|---|---|---|---|
| mt08cem010f | kg | Cimento Portland CEM I 52,5 R, em sacos. (material) | 1.000 | 0.31 | 0.31 |
| mo113 | h | Auxiliar de serviços gerais. (mão de obra) | 0.006 | 27.81 | 0.17 |
| % | % | Custos diretos complementares | 2 % | 0.48 | 0.01 |
|  |  | Custos diretos |  |  | 0.49 |
