# Sapata corrida de concreto ciclópico

- Propriedade do ficheiro: CYPE INGENIEROS, S.A.
- Formato: FIEBDC-3/2002
- Âmbito geográfico: Brasil
- Moeda: BRL
- Custos indiretos: 3.00 %
- Despesas gerais: 13.00 %
- Lucro: 6.00 %
- IVA: 17.00 %

## C Fundações

### CS Superficiais

#### CSV Sapatas corridas

**CSV015** m³ Sapata corrida de concreto ciclópico.
Sapata corrida de concreto ciclópico, realizada em escavação previamente executada, com concreto C10, brita 2, consistência S100 dosado em central e concretagem com bomba (60% de volume) e pedra de mão (pedra de mão (pedra de mão (pedra de mão (rachão)))) de tamanho máximo 40 cm (40% de volume).
Inclui: Marcação da disposição das vigas e dos pilares ou outros elementos estruturais que apoiem nas mesmas. Concretagem e compactação do concreto. Colocação das pedras no concreto fresco. Coroamento e nivelamento da fundação. Cura do concreto.
Critério de medição de projeto: Superfície medida segundo documentação gráfica de Projeto.
Critério de quantitativos de obra: Medir-se-á o volume teórico executado segundo especificações de Projeto, sem incluir os incrementos por excessos de escavação não autorizados.

| Código | Un | Descrição | Rendimento | Preço | Importância |
|---|---|---|---|---|---|
| mt10hmf060Icb | m³ | Concreto simples C10, brita 2, consistência S100, dosado em central, segundo ABNT NBR 8953. (material) | 0.660 | 281.27 | 185.64 |
| mt01arg110f | m³ | Pedra de mão (pedra de mão (rachão)) de tamanho máximo 40 cm. (material) | 0.400 | 80.01 | 32.00 |
| au00auh040 |  | Vibrador de concreto, elétrico. | 1.000 | 0.00 | 0.00 |
| % | % | Custos diretos complementares | 2 % | 217.64 | 4.35 |
|  |  | Custos diretos |  |  | 221.99 |
