# Calda de cimento injetada à pressão, em fundação de alvenaria de pedra em seco, brita ou entulho, para reforço de fundação

- Propriedade do ficheiro: CYPE INGENIEROS, S.A.
- Formato: FIEBDC-3/2002
- Âmbito geográfico: Brasil
- Moeda: BRL
- Custos indiretos: 3.00 %
- Despesas gerais: 13.00 %
- Lucro: 6.00 %
- IVA: 17.00 %

## C Fundações

### CZ Reforços

#### CZI Reforço da fundação com injeções

**CZI010** m³ Calda de cimento injetada à pressão, em fundação de alvenaria de pedra em seco, brita ou entulho, para reforço de fundação.
Calda de cimento à base de água e argamassa seca de retração compensada, injetada à pressão através dos vazios existentes em fundação de alvenaria de pedra em seco, brita ou entulho, incrementando a sua capacidade de carga, em reforço de fundação.
Inclui: Preparação da calda. Injeção à pressão da calda de cimento. Coleta de sobras e carga manual em caçamba.
Critério de medição de projeto: Volume medido sobre as seções teóricas da escavação, segundo documentação gráfica de Projeto.
Critério de quantitativos de obra: Medir-se-á o volume teórico executado segundo especificações de Projeto, sem incluir os incrementos por excessos de escavação não autorizados.

| Código | Un | Descrição | Rendimento | Preço | Importância |
|---|---|---|---|---|---|
| mt08aaa010a | m³ | Água. (material) | 0.500 | 3.83 | 1.92 |
| mt09reh360h | kg | Argamassa seca de retração compensada, composta de cimento e aditivos especiais, isenta de cloretos, para utilização geral, para injeções de consolidação, em muros de alvenaria de pedra. (material) | 1428.600 | 2.35 | 3357.21 |
| mq03mpi040 | h | Equipamento para injeções de calda de cimento, com bomba de pressão e veículo de perfuração para furos. (equipamento) | 0.580 | 1774.54 | 1029.23 |
| mo042 | h | Oficial de estruturas de concreto armado. (mão de obra) | 1.242 | 33.07 | 41.07 |
| mo089 | h | Ajudante de estruturas de concreto armado. (mão de obra) | 1.242 | 31.41 | 39.01 |
| % | % | Custos diretos complementares | 2 % | 4468.44 | 89.37 |
|  |  | Custos diretos |  |  | 4557.81 |
