# Perfuração em fundação existente, para reforço de fundação

- Propriedade do ficheiro: CYPE INGENIEROS, S.A.
- Formato: FIEBDC-3/2002
- Âmbito geográfico: Brasil
- Moeda: BRL
- Custos indiretos: 3.00 %
- Despesas gerais: 13.00 %
- Lucro: 6.00 %
- IVA: 17.00 %

## C Fundações

### CZ Reforços

#### CZM Microestacas em fundação

**CZM005** m Perfuração em fundação existente, para reforço de fundação.
Perfuração em fundação existente até alcançar a sua face inferior, de 110 mm de diâmetro, através de perfuradora com coroa de widia; para reforço de fundação em uma área de trabalho com altura livre de entre 2,50 e 4 m, e carga manual de entulho em caminhão ou caçamba.
Critérios considerados na determinação do preço da unidade de obra: O preço não inclui o transporte do entulho gerado.
Inclui: Localização das armaduras existentes na fundação. Marcação das zonas a perfurar. Perfuração com coroa de widia. Fragmentação do entulho em peças manejáveis. Remoção e acumulação de entulho. Limpeza dos restos da obra. Carga manual de entulho em caminhão ou caçamba.
Critério de medição de projeto: Comprimento medido segundo documentação gráfica de Projeto.
Critério de quantitativos de obra: Medir-se-á o comprimento realmente executado segundo especificações de Projeto.

| Código | Un | Descrição | Rendimento | Preço | Importância |
|---|---|---|---|---|---|
| mq05epp030 | h | Equipamento hidráulico sobre lagartas, com dupla cabeça, com coroa de widia para perfuração de fundação existente. (equipamento) | 0.183 | 371.92 | 68.06 |
| mo089 | h | Ajudante de estruturas de concreto armado. (mão de obra) | 0.196 | 30.15 | 5.91 |
| % | % | Custos diretos complementares | 2 % | 73.97 | 1.48 |
|  |  | Custos diretos |  |  | 75.45 |
