# Arrasamento de microestaca, para reforço de fundação

- Propriedade do ficheiro: CYPE INGENIEROS, S.A.
- Formato: FIEBDC-3/2002
- Âmbito geográfico: Brasil
- Moeda: BRL
- Custos indiretos: 3.00 %
- Despesas gerais: 13.00 %
- Lucro: 6.00 %
- IVA: 17.00 %

## C Fundações

### CZ Reforços

#### CZM Microestacas em fundação

**CZM050** m Arrasamento de microestaca, para reforço de fundação.
Arrasamento de microestaca com perfil tubular de aço, de 120 mm de diâmetro, através de picagem da argamassa da cabeça da microestaca que não reúne as características mecânicas necessárias, com martelo elétrico; para reforço de fundação em uma área de trabalho com altura livre de entre 2,50 e 4 m, e carga manual de entulho em caminhão ou caçamba.
Inclui: Arrasamento. Remoção e acumulação de entulho. Carga manual de entulho em caminhão ou caçamba.
Critério de medição de projeto: Comprimento medido segundo documentação gráfica de Projeto.
Critério de quantitativos de obra: Medir-se-á o comprimento realmente executado segundo especificações de Projeto.

| Código | Un | Descrição | Rendimento | Preço | Importância |
|---|---|---|---|---|---|
| mq05mai040 | h | Martelo elétrico. (equipamento) | 0.488 | 11.54 | 5.63 |
| mo112 | h | Servente de pedreiro. (mão de obra) | 0.523 | 28.03 | 14.66 |
| mo113 | h | Auxiliar de serviços gerais. (mão de obra) | 0.327 | 27.81 | 9.09 |
| % | % | Custos diretos complementares | 2 % | 29.38 | 0.59 |
|  |  | Custos diretos |  |  | 29.97 |
