# Enchimento com argamassa expansiva, em reforço de fundação

- Propriedade do ficheiro: CYPE INGENIEROS, S.A.
- Formato: FIEBDC-3/2002
- Âmbito geográfico: Brasil
- Moeda: BRL
- Custos indiretos: 3.00 %
- Despesas gerais: 13.00 %
- Lucro: 6.00 %
- IVA: 17.00 %

## C Fundações

### CZ Reforços

#### CZX Enchimentos

**CZX030** m³ Enchimento com argamassa expansiva, em reforço de fundação.
Enchimento através da injeção de argamassa expansiva, sem retração, de alta resistência inicial, até colmatar o espaço resultante entre a fundação existente e a nova fundação, assim como os ocos que possam ter ficado após finalizar a fase de concretagem durante os trabalhos de reforço da fundação, realizados por tramos alternados em fases sucessivas. Inclusive pasta de gesso e massa para a vedação do espaço entre a fundação e o reforço.
Inclui: Limpeza da face superior do reforço da fundação. Umedecimento das superfícies de contato. Vedação do espaço entre a fundação e o reforço. Colocação das bocas de injeção. Injeção de argamassa expansiva. Remoção de gesso e do entulho. Limpeza do elemento. Carga de entulho em caminhão ou caçamba.
Critério de medição de projeto: Volume medido segundo documentação gráfica de Projeto.
Critério de quantitativos de obra: Medir-se-á o volume realmente executado segundo especificações de Projeto.

| Código | Un | Descrição | Rendimento | Preço | Importância |
|---|---|---|---|---|---|
| mt09rec020 | kg | Argamassa fluida à base de cimento, levemente expansiva (3% do volume), para espessuras compreendidas entre 10 e 30 mm, com 95 MPa de resistência à flexão-tração e 10 MPa de resistência à compressão aos 28 dias, para enchimentos em reforços de fundações. (material) | 2020.000 | 1.50 | 3030.00 |
| mt09pye010b | m³ | Pasta de gesso de construção B1. (material) | 0.030 | 364.20 | 10.93 |
| mt09rec030 | kg | Massa de vedação, de resina epóxi. (material) | 2.000 | 23.84 | 47.68 |
| mq06eim010 | h | Equipamento de injeção manual de argamassas fluidas e resinas. (equipamento) | 2.550 | 6.34 | 16.17 |
| mq06eim020 | Un | Boca de injeção para equipamento de injeção manual de argamassas fluidas e resinas. (equipamento) | 11.592 | 1.90 | 22.02 |
| mo042 | h | Oficial de estruturas de concreto armado. (mão de obra) | 2.733 | 31.99 | 87.43 |
| mo089 | h | Ajudante de estruturas de concreto armado. (mão de obra) | 1.367 | 30.15 | 41.22 |
| % | % | Custos diretos complementares | 2 % | 3255.45 | 65.11 |
|  |  | Custos diretos |  |  | 3320.56 |
