# Demolição de muro de concreto armado

- Propriedade do ficheiro: CYPE INGENIEROS, S.A.
- Formato: FIEBDC-3/2002
- Âmbito geográfico: Brasil
- Moeda: BRL
- Custos indiretos: 3.00 %
- Despesas gerais: 13.00 %
- Lucro: 6.00 %
- IVA: 17.00 %

## D Demolições

### DD Fundações

#### DDC Contenções

**DDC020** m³ Demolição de muro de concreto armado.
Demolição de muro de contenção de concreto armado com martelo pneumático e equipamento de oxicorte, e carga manual em caminhão ou caçamba.
Inclui: Demolição do elemento. Corte das armaduras. Fragmentação do entulho em peças manejáveis. Remoção e acumulação de entulho. Limpeza dos restos da obra. Carga manual de entulho em caminhão ou caçamba.
Critério de medição de projeto: Volume medido segundo documentação gráfica de Projeto.
Critério de quantitativos de obra: Será medido o volume realmente demolido segundo especificações de Projeto.

| Código | Un | Descrição | Rendimento | Preço | Importância |
|---|---|---|---|---|---|
| mq05mai030 | h | Martelo pneumático. (equipamento) | 4.637 | 16.81 | 77.95 |
| mq05pdm010a | h | Compressor portátil elétrico 2 m³/min de vazão. (equipamento) | 2.318 | 15.70 | 36.39 |
| mq08sol010 | h | Equipamento de oxicorte, com acetileno como combustível e oxigênio como comburente. (equipamento) | 1.391 | 30.37 | 42.24 |
| mo019 | h | Soldador. (mão de obra) | 1.552 | 32.62 | 50.63 |
| mo112 | h | Servente de pedreiro. (mão de obra) | 7.762 | 28.03 | 217.57 |
| mo113 | h | Auxiliar de serviços gerais. (mão de obra) | 2.587 | 27.81 | 71.94 |
| % | % | Custos diretos complementares | 2 % | 496.72 | 9.93 |
|  |  | Custos diretos |  |  | 506.65 |
