# Demolição de fundação de concreto

- Propriedade do ficheiro: CYPE INGENIEROS, S.A.
- Formato: FIEBDC-3/2002
- Âmbito geográfico: Brasil
- Moeda: BRL
- Custos indiretos: 3.00 %
- Despesas gerais: 13.00 %
- Lucro: 6.00 %
- IVA: 17.00 %

## D Demolições

### DD Fundações

#### DDS Superficiais

**DDS030** m³ Demolição de fundação de concreto.
Demolição de sapata de concreto simples, de até 1,5 m de profundidade máxima, com retroescavadeira com martelo rompedor, e carga mecânica em caminhão ou caçamba.
Inclui: Demolição do elemento. Fragmentação do entulho em peças manejáveis. Remoção e acumulação de entulho. Limpeza dos restos da obra. Carga mecânica de entulho em caminhão ou caçamba.
Critério de medição de projeto: Volume medido segundo documentação gráfica de Projeto.
Critério de quantitativos de obra: Será medido o volume realmente demolido, medido como diferença entre os perfis removidos antes de começar a demolição e os removidos ao finalizá-la, aprovados pelo diretor de fiscalização de obra, segundo especificações de Projeto.

| Código | Un | Descrição | Rendimento | Preço | Importância |
|---|---|---|---|---|---|
| mq01exn050c | h | Retroescavadeira sobre pneus, de 85 kW, com martelo rompedor. (equipamento) | 0.696 | 267.76 | 186.36 |
| mq01ret010 | h | Miniretroescavadeira sobre pneus de 15 kW. (equipamento) | 0.290 | 168.70 | 48.92 |
| mo113 | h | Auxiliar de serviços gerais. (mão de obra) | 0.129 | 27.81 | 3.59 |
| % | % | Custos diretos complementares | 2 % | 238.87 | 4.78 |
|  |  | Custos diretos |  |  | 243.65 |
