# Demolição de fundação de concreto

- Propriedade do ficheiro: CYPE INGENIEROS, S.A.
- Formato: FIEBDC-3/2002
- Âmbito geográfico: Brasil
- Moeda: BRL
- Custos indiretos: 3.00 %
- Despesas gerais: 13.00 %
- Lucro: 6.00 %
- IVA: 17.00 %

## D Demolições

### DD Fundações

#### DDS Superficiais

**DDS030** m³ Demolição de fundação de concreto.
Demolição de sapata de concreto simples, de mais de 1,5 m de profundidade máxima, com martelo pneumático, e carga manual em caminhão ou caçamba.
Inclui: Demolição do elemento. Fragmentação do entulho em peças manejáveis. Remoção e acumulação de entulho. Limpeza dos restos da obra. Carga manual de entulho em caminhão ou caçamba.
Critério de medição de projeto: Volume medido segundo documentação gráfica de Projeto.
Critério de quantitativos de obra: Será medido o volume realmente demolido, medido como diferença entre os perfis removidos antes de começar a demolição e os removidos ao finalizá-la, aprovados pelo diretor de fiscalização de obra, segundo especificações de Projeto.

| Código | Un | Descrição | Rendimento | Preço | Importância |
|---|---|---|---|---|---|
| mq05mai030 | h | Martelo pneumático. (equipamento) | 1.159 | 16.81 | 19.48 |
| mq05pdm010a | h | Compressor portátil elétrico 2 m³/min de vazão. (equipamento) | 0.580 | 15.70 | 9.11 |
| mo113 | h | Auxiliar de serviços gerais. (mão de obra) | 9.218 | 27.81 | 256.35 |
| mo112 | h | Servente de pedreiro. (mão de obra) | 1.229 | 28.03 | 34.45 |
| % | % | Custos diretos complementares | 2 % | 319.39 | 6.39 |
|  |  | Custos diretos |  |  | 325.78 |
