# Abertura de vão de fachada tapado com alvenaria cerâmica, em parede de alvenaria de pedra

- Propriedade do ficheiro: CYPE INGENIEROS, S.A.
- Formato: FIEBDC-3/2002
- Âmbito geográfico: Brasil
- Moeda: BRL
- Custos indiretos: 3.00 %
- Despesas gerais: 13.00 %
- Lucro: 6.00 %
- IVA: 17.00 %

## D Demolições

### DE Estruturas

#### DEC Cantaria

**DEC043** m³ Abertura de vão de fachada tapado com alvenaria cerâmica, em parede de alvenaria de pedra.
Abertura de vão de fachada tapado com de alvenaria cerâmica furado, em parede de alvenaria de pedra, com meios manuais considerando um grau de complexidade baixo, e carga manual em caminhão ou caçamba.
Inclui: Demolição do elemento. Fragmentação do entulho em peças manejáveis. Remoção e acumulação de entulho. Limpeza dos restos da obra. Carga manual de entulho em caminhão ou caçamba.
Critério de medição de projeto: Volume medido segundo documentação gráfica de Projeto.
Critério de quantitativos de obra: Será medido o volume realmente demolido segundo especificações de Projeto.

| Código | Un | Descrição | Rendimento | Preço | Importância |
|---|---|---|---|---|---|
| mo112 | h | Servente de pedreiro. (mão de obra) | 0.907 | 28.03 | 25.42 |
| mo113 | h | Auxiliar de serviços gerais. (mão de obra) | 5.443 | 27.81 | 151.37 |
| % | % | Custos diretos complementares | 2 % | 176.79 | 3.54 |
|  |  | Custos diretos |  |  | 180.33 |
