# Demolição de abóbada de alvenaria

- Propriedade do ficheiro: CYPE INGENIEROS, S.A.
- Formato: FIEBDC-3/2002
- Âmbito geográfico: Brasil
- Moeda: BRL
- Custos indiretos: 3.00 %
- Despesas gerais: 13.00 %
- Lucro: 6.00 %
- IVA: 17.00 %

## D Demolições

### DE Estruturas

#### DEF Alvenarias

**DEF050** m² Demolição de abóbada de alvenaria.
Demolição de abóbada de alvenaria cerâmica maciço de uma vez de espessura, com martelo pneumático, e carga manual em caminhão ou caçamba.
Inclui: Demolição do elemento. Fragmentação do entulho em peças manejáveis. Remoção e acumulação de entulho. Limpeza dos restos da obra. Carga manual de entulho em caminhão ou caçamba.
Critério de medição de projeto: Superfície medida pela sua parte interior na sua verdadeira magnitude, segundo documentação gráfica de Projeto.
Critério de quantitativos de obra: Medir-se-á, pelo tardoz, a superfície realmente demolida segundo especificações de Projeto.

| Código | Un | Descrição | Rendimento | Preço | Importância |
|---|---|---|---|---|---|
| mq05mai030 | h | Martelo pneumático. (equipamento) | 0.325 | 16.81 | 5.46 |
| mq05pdm110 | h | Compressor portátil diesel média pressão 10 m³/min. (equipamento) | 0.162 | 28.51 | 4.62 |
| mo112 | h | Servente de pedreiro. (mão de obra) | 0.363 | 28.03 | 10.17 |
| mo113 | h | Auxiliar de serviços gerais. (mão de obra) | 0.181 | 27.81 | 5.03 |
| % | % | Custos diretos complementares | 2 % | 25.28 | 0.51 |
|  |  | Custos diretos |  |  | 25.79 |
