# Demolição de escada de madeira

- Propriedade do ficheiro: CYPE INGENIEROS, S.A.
- Formato: FIEBDC-3/2002
- Âmbito geográfico: Brasil
- Moeda: BRL
- Custos indiretos: 3.00 %
- Despesas gerais: 13.00 %
- Lucro: 6.00 %
- IVA: 17.00 %

## D Demolições

### DE Estruturas

#### DEM Madeira

**DEM060** m² Demolição de escada de madeira.
Demolição de escada de estrutura, degraus e guarda de madeira, com meios manuais e motosserra, e carga manual em caminhão ou caçamba.
Inclui: Demolição do elemento. Fragmentação do entulho em peças manejáveis. Remoção e acumulação de entulho. Limpeza dos restos da obra. Carga manual de entulho em caminhão ou caçamba.
Critério de medição de projeto: Superfície medida segundo documentação gráfica de Projeto.
Critério de quantitativos de obra: Medir-se-á a superfície realmente demolida segundo especificações de Projeto.

| Código | Un | Descrição | Rendimento | Preço | Importância |
|---|---|---|---|---|---|
| mq09sie010 | h | Motoserra a gasolina, de 50 cm de lâmina e 2 kW de potência. (equipamento) | 0.522 | 12.36 | 6.45 |
| mo112 | h | Servente de pedreiro. (mão de obra) | 0.583 | 28.03 | 16.34 |
| mo113 | h | Auxiliar de serviços gerais. (mão de obra) | 0.194 | 27.81 | 5.40 |
| % | % | Custos diretos complementares | 2 % | 28.19 | 0.56 |
|  |  | Custos diretos |  |  | 28.75 |
