# Desmontagem de instalação audiovisual

- Propriedade do ficheiro: CYPE INGENIEROS, S.A.
- Formato: FIEBDC-3/2002
- Âmbito geográfico: Brasil
- Moeda: BRL
- Custos indiretos: 3.00 %
- Despesas gerais: 13.00 %
- Lucro: 6.00 %
- IVA: 17.00 %

## D Demolições

### DI Instalações

#### DIA Audiovisuais

**DIA101** Un Desmontagem de instalação audiovisual.
Desmontagem de rede de instalação audiovisual fixa na superfície, em habitação unifamiliar de 90 m² de superfície construída; com meios manuais, e carga manual em caminhão ou caçamba.
Critérios considerados na determinação do preço da unidade de obra: O preço inclui a remoção dos cabos superficiais e a desmontagem dos mecanismos, das caixas e dos acessórios superficiais.
Inclui: Desmontagem do elemento. Remoção e armazenamento do material desmontado. Limpeza dos restos da obra. Carga manual do material desmontado e restos da obra em caminhão ou caçamba.
Critério de medição de projeto: Número de unidades previstas, segundo documentação gráfica de Projeto.
Critério de quantitativos de obra: Será medido o número de unidades realmente desmontadas segundo especificações de Projeto.

| Código | Un | Descrição | Rendimento | Preço | Importância |
|---|---|---|---|---|---|
| mo112 | h | Servente de pedreiro. (mão de obra) | 0.910 | 28.03 | 25.51 |
| mo113 | h | Auxiliar de serviços gerais. (mão de obra) | 1.841 | 27.81 | 51.20 |
| % | % | Custos diretos complementares | 2 % | 76.71 | 1.53 |
|  |  | Custos diretos |  |  | 78.24 |
