# Demolição de base de concreto

- Propriedade do ficheiro: CYPE INGENIEROS, S.A.
- Formato: FIEBDC-3/2002
- Âmbito geográfico: Brasil
- Moeda: BRL
- Custos indiretos: 3.00 %
- Despesas gerais: 13.00 %
- Lucro: 6.00 %
- IVA: 17.00 %

## D Demolições

### DI Instalações

#### DIB Bases e reservatórios

**DIB010** m² Demolição de base de concreto.
Demolição de base de concreto simples, de 10 cm de espessura, com martelo pneumático, sem deteriorar os elementos construtivos contíguos, e carga manual em caminhão ou caçamba.
Inclui: Demolição do elemento. Fragmentação do entulho em peças manejáveis. Remoção e acumulação de entulho. Limpeza dos restos da obra. Carga manual de entulho em caminhão ou caçamba.
Critério de medição de projeto: Superfície medida segundo documentação gráfica de Projeto.
Critério de quantitativos de obra: Medir-se-á a superfície realmente demolida segundo especificações de Projeto.

| Código | Un | Descrição | Rendimento | Preço | Importância |
|---|---|---|---|---|---|
| mq05mai030 | h | Martelo pneumático. (equipamento) | 0.234 | 16.81 | 3.93 |
| mq05pdm010a | h | Compressor portátil elétrico 2 m³/min de vazão. (equipamento) | 0.117 | 15.70 | 1.84 |
| mo112 | h | Servente de pedreiro. (mão de obra) | 0.137 | 28.03 | 3.84 |
| mo113 | h | Auxiliar de serviços gerais. (mão de obra) | 0.257 | 27.81 | 7.15 |
| % | % | Custos diretos complementares | 2 % | 16.76 | 0.34 |
|  |  | Custos diretos |  |  | 17.10 |
