# Desmontagem de canalização superficial

- Propriedade do ficheiro: CYPE INGENIEROS, S.A.
- Formato: FIEBDC-3/2002
- Âmbito geográfico: Brasil
- Moeda: BRL
- Custos indiretos: 3.00 %
- Despesas gerais: 13.00 %
- Lucro: 6.00 %
- IVA: 17.00 %

## D Demolições

### DI Instalações

#### DIE Elétricas

**DIE103** m Desmontagem de canalização superficial.
Desmontagem de tubo protetor rígido fixado superficialmente no paramento interior para alojamento dos cabos elétricos no seu interior, com meios manuais, e carga manual em caminhão ou caçamba.
Critérios considerados na determinação do preço da unidade de obra: O preço inclui a desmontagem dos mecanismos e dos acessórios.
Inclui: Desmontagem do elemento. Remoção e armazenamento do material desmontado. Limpeza dos restos da obra. Carga manual do material desmontado e restos da obra em caminhão ou caçamba.
Critério de medição de projeto: Comprimento medido segundo documentação gráfica de Projeto.
Critério de quantitativos de obra: Será medido o comprimento realmente desmontado segundo especificações de Projeto.

| Código | Un | Descrição | Rendimento | Preço | Importância |
|---|---|---|---|---|---|
| mo003 | h | Eletricista. (mão de obra) | 0.013 | 40.91 | 0.53 |
| mo102 | h | Ajudante de eletricista. (mão de obra) | 0.013 | 30.78 | 0.40 |
| % | % | Custos diretos complementares | 2 % | 0.93 | 0.02 |
|  |  | Custos diretos |  |  | 0.95 |
