# Desmontagem de luminária

- Propriedade do ficheiro: CYPE INGENIEROS, S.A.
- Formato: FIEBDC-3/2002
- Âmbito geográfico: Brasil
- Moeda: BRL
- Custos indiretos: 3.00 %
- Despesas gerais: 13.00 %
- Lucro: 6.00 %
- IVA: 17.00 %

## D Demolições

### DI Instalações

#### DII Iluminação

**DII010** Un Desmontagem de luminária.
Desmontagem de luminária interior situada a menos de 3 m de altura, embutida com meios manuais, sem deteriorar os elementos construtivos aos quais possa estar fixada, e carga manual em caminhão ou caçamba.
Inclui: Desmontagem do elemento. Remoção e armazenamento do material desmontado. Limpeza dos restos da obra. Carga manual do material desmontado e restos da obra em caminhão ou caçamba.
Critério de medição de projeto: Número de unidades previstas, segundo documentação gráfica de Projeto.
Critério de quantitativos de obra: Será medido o número de unidades realmente desmontadas segundo especificações de Projeto.

| Código | Un | Descrição | Rendimento | Preço | Importância |
|---|---|---|---|---|---|
| mo003 | h | Eletricista. (mão de obra) | 0.104 | 40.91 | 4.25 |
| mo102 | h | Ajudante de eletricista. (mão de obra) | 0.104 | 30.78 | 3.20 |
| % | % | Custos diretos complementares | 2 % | 7.45 | 0.15 |
|  |  | Custos diretos |  |  | 7.60 |
