# Desmontagem de rede aérea de distribuição de água contra incêndios

- Propriedade do ficheiro: CYPE INGENIEROS, S.A.
- Formato: FIEBDC-3/2002
- Âmbito geográfico: Brasil
- Moeda: BRL
- Custos indiretos: 3.00 %
- Despesas gerais: 13.00 %
- Lucro: 6.00 %
- IVA: 17.00 %

## D Demolições

### DI Instalações

#### DIO Contra incêndios

**DIO102** m Desmontagem de rede aérea de distribuição de água contra incêndios.
Desmontagem de rede aérea de distribuição de água para o abastecimento dos equipamentos de extinção de incêndios, constituída por tubulação de aço galvanizado sem solda, ligação ranhurada, com meios manuais e recuperação de material para localização posterior em outro local, sendo a ordem de execução do processo inversa à da sua instalação, sem deteriorar os elementos construtivos aos quais possa estar fixada, e carga manual em caminhão ou caçamba.
Inclui: Desmontagem do elemento. Obturação das tubulações ligadas ao elemento. Classificação e etiquetagem. Armazenamento dos materiais a reutilizar. Carga manual do material a reutilizar para caminhão. Remoção e acumulação dos restos de obra. Limpeza dos restos da obra. Carga manual dos restos de obra em caminhão ou caçamba.
Critério de medição de projeto: Comprimento medido segundo documentação gráfica de Projeto.
Critério de quantitativos de obra: Será medido o comprimento realmente desmontado segundo especificações de Projeto.

| Código | Un | Descrição | Rendimento | Preço | Importância |
|---|---|---|---|---|---|
| mo008 | h | Encanador. (mão de obra) | 0.158 | 40.91 | 6.46 |
| mo107 | h | Ajudante de encanador. (mão de obra) | 0.158 | 30.78 | 4.86 |
| % | % | Custos diretos complementares | 2 % | 11.32 | 0.23 |
|  |  | Custos diretos |  |  | 11.55 |
