# Desmontagem de boca de incêndio em piso, de coluna seca

- Propriedade do ficheiro: CYPE INGENIEROS, S.A.
- Formato: FIEBDC-3/2002
- Âmbito geográfico: Brasil
- Moeda: BRL
- Custos indiretos: 3.00 %
- Despesas gerais: 13.00 %
- Lucro: 6.00 %
- IVA: 17.00 %

## D Demolições

### DI Instalações

#### DIO Contra incêndios

**DIO041** Un Desmontagem de boca de incêndio em piso, de coluna seca.
Desmontagem de boca de incêndio de coluna seca com marco e porta, localizada em piso de edifício, com meios manuais, sem deteriorar os elementos construtivos aos quais possa estar fixada, e carga manual em caminhão ou caçamba.
Inclui: Desmontagem do elemento. Obturação das tubulações ligadas ao elemento. Remoção e armazenamento do material desmontado. Limpeza dos restos da obra. Carga manual do material desmontado e restos da obra em caminhão ou caçamba.
Critério de medição de projeto: Número de unidades previstas, segundo documentação gráfica de Projeto.
Critério de quantitativos de obra: Será medido o número de unidades realmente desmontadas segundo especificações de Projeto.

| Código | Un | Descrição | Rendimento | Preço | Importância |
|---|---|---|---|---|---|
| mo008 | h | Encanador. (mão de obra) | 1.277 | 40.91 | 52.24 |
| mo107 | h | Ajudante de encanador. (mão de obra) | 1.277 | 30.78 | 39.31 |
| % | % | Custos diretos complementares | 2 % | 91.55 | 1.83 |
|  |  | Custos diretos |  |  | 93.38 |
