# Demolição de coletor enterrado, com meios mecânicos

- Propriedade do ficheiro: CYPE INGENIEROS, S.A.
- Formato: FIEBDC-3/2002
- Âmbito geográfico: Brasil
- Moeda: BRL
- Custos indiretos: 3.00 %
- Despesas gerais: 13.00 %
- Lucro: 6.00 %
- IVA: 17.00 %

## D Demolições

### DI Instalações

#### DIS Drenagens e ventilação

**DIS011** m Demolição de coletor enterrado, com meios mecânicos.
Demolição de coletor enterrado de concreto, de 300 mm de diâmetro, com retroescavadeira com martelo rompedor, e carga mecânica em caminhão ou caçamba.
Critérios considerados na determinação do preço da unidade de obra: O preço inclui a desconexão do entroncamento do coletor a caixas ou câmaras de inspeção, a obturação dos dutos conectadas ao elemento e a demolição da base de apoio de concreto.
Inclui: Desconexão do entroncamento do coletor. Obturação das tubulações ligadas ao elemento. Demolição do elemento. Fragmentação do entulho em peças manejáveis. Remoção e acumulação de entulho. Limpeza dos restos da obra. Carga mecânica de entulho em caminhão ou caçamba.
Critério de medição de projeto: Comprimento medido em projeção horizontal, entre faces interiores de câmaras de inspeção ou caixas de visita, segundo documentação gráfica de Projeto.
Critério de quantitativos de obra: Será medido, em projeção horizontal, o comprimento realmente demolido segundo especificações de Projeto, entre faces interiores de câmaras de inspeção ou caixas de visita.

| Código | Un | Descrição | Rendimento | Preço | Importância |
|---|---|---|---|---|---|
| mq01exn050c | h | Retroescavadeira sobre pneus, de 85 kW, com martelo rompedor. (equipamento) | 0.016 | 267.76 | 4.28 |
| mq01ret010 | h | Miniretroescavadeira sobre pneus de 15 kW. (equipamento) | 0.016 | 168.70 | 2.70 |
| mo112 | h | Servente de pedreiro. (mão de obra) | 0.032 | 28.03 | 0.90 |
| % | % | Custos diretos complementares | 2 % | 7.88 | 0.16 |
|  |  | Custos diretos |  |  | 8.04 |
