# Desmontagem de tubo de queda exterior à vista

- Propriedade do ficheiro: CYPE INGENIEROS, S.A.
- Formato: FIEBDC-3/2002
- Âmbito geográfico: Brasil
- Moeda: BRL
- Custos indiretos: 3.00 %
- Despesas gerais: 13.00 %
- Lucro: 6.00 %
- IVA: 17.00 %

## D Demolições

### DI Instalações

#### DIS Drenagens e ventilação

**DIS030** m Desmontagem de tubo de queda exterior à vista.
Desmontagem de tubo de queda exterior à vista de PVC, de 300 mm de diâmetro máximo, com meios manuais, e carga manual em caminhão ou caçamba.
Critérios considerados na determinação do preço da unidade de obra: O preço inclui o desmontagem do material de fixação, dos acessórios e das peças especiais e a obturação dos dutos conectadas ao elemento.
Inclui: Desmontagem do elemento. Obturação das tubulações ligadas ao elemento. Remoção e armazenamento do material desmontado. Limpeza dos restos da obra. Carga manual do material desmontado e restos da obra em caminhão ou caçamba.
Critério de medição de projeto: Comprimento medido em projeção horizontal, segundo documentação gráfica de Projeto.
Critério de quantitativos de obra: Será medido, em projeção horizontal, o comprimento realmente desmontado segundo especificações de Projeto.

| Código | Un | Descrição | Rendimento | Preço | Importância |
|---|---|---|---|---|---|
| mo113 | h | Auxiliar de serviços gerais. (mão de obra) | 0.194 | 27.81 | 5.40 |
| % | % | Custos diretos complementares | 2 % | 5.40 | 0.11 |
|  |  | Custos diretos |  |  | 5.51 |
