# Demolição de câmara de inspeção

- Propriedade do ficheiro: CYPE INGENIEROS, S.A.
- Formato: FIEBDC-3/2002
- Âmbito geográfico: Brasil
- Moeda: BRL
- Custos indiretos: 3.00 %
- Despesas gerais: 13.00 %
- Lucro: 6.00 %
- IVA: 17.00 %

## D Demolições

### DI Instalações

#### DIS Drenagens e ventilação

**DIS014** m Demolição de câmara de inspeção.
Demolição de câmara de inspeção de alvenaria, de 80 cm de diâmetro, com martelo pneumático, sem deteriorar os coletores que possam conectar-se com o câmara, e carga manual em caminhão ou caçamba.
Critérios considerados na determinação do preço da unidade de obra: O preço inclui a demolição da base de apoio.
Inclui: Demolição do elemento. Fragmentação do entulho em peças manejáveis. Remoção e acumulação de entulho. Limpeza dos restos da obra. Carga manual de entulho em caminhão ou caçamba.
Critério de medição de projeto: Comprimento medido segundo documentação gráfica de Projeto.
Critério de quantitativos de obra: Será medido o comprimento realmente demolido segundo especificações de Projeto.

| Código | Un | Descrição | Rendimento | Preço | Importância |
|---|---|---|---|---|---|
| mq05mai030 | h | Martelo pneumático. (equipamento) | 0.927 | 16.81 | 15.58 |
| mq05pdm110 | h | Compressor portátil diesel média pressão 10 m³/min. (equipamento) | 0.464 | 28.51 | 13.23 |
| mo112 | h | Servente de pedreiro. (mão de obra) | 1.022 | 28.03 | 28.65 |
| mo113 | h | Auxiliar de serviços gerais. (mão de obra) | 1.098 | 27.81 | 30.54 |
| % | % | Custos diretos complementares | 2 % | 88.00 | 1.76 |
|  |  | Custos diretos |  |  | 89.76 |
