# Desmontagem de ferragens de porta de entrada em habitação

- Propriedade do ficheiro: CYPE INGENIEROS, S.A.
- Formato: FIEBDC-3/2002
- Âmbito geográfico: Brasil
- Moeda: BRL
- Custos indiretos: 3.00 %
- Despesas gerais: 13.00 %
- Lucro: 6.00 %
- IVA: 17.00 %

## D Demolições

### DL Esquadrias, vidros e proteções solares

#### DLP Portas

**DLP030** Un Desmontagem de ferragens de porta de entrada em habitação.
Desmontagem de ferragens de manobra, de fecho e de segurança, em porta blindada de segurança de entrada em habitação de esquadria de madeira, com meios manuais, e carga manual em caminhão ou caçamba.
Inclui: Desmontagem do elemento. Remoção e armazenamento do material desmontado. Limpeza dos restos da obra. Carga manual do material desmontado e restos da obra em caminhão ou caçamba.
Critério de medição de projeto: Número de unidades previstas, segundo documentação gráfica de Projeto.
Critério de quantitativos de obra: Será medido o número de unidades realmente desmontadas segundo especificações de Projeto.

| Código | Un | Descrição | Rendimento | Preço | Importância |
|---|---|---|---|---|---|
| mo058 | h | Ajudante de carpinteiro. (mão de obra) | 0.475 | 30.09 | 14.29 |
| % | % | Custos diretos complementares | 2 % | 14.29 | 0.29 |
|  |  | Custos diretos |  |  | 14.58 |
