# Desmontagem de vidro duplo

- Propriedade do ficheiro: CYPE INGENIEROS, S.A.
- Formato: FIEBDC-3/2002
- Âmbito geográfico: Brasil
- Moeda: BRL
- Custos indiretos: 3.00 %
- Despesas gerais: 13.00 %
- Lucro: 6.00 %
- IVA: 17.00 %

## D Demolições

### DL Esquadrias, vidros e proteções solares

#### DLV Vidros

**DLV010** m² Desmontagem de vidro duplo.
Desmontagem com meios manuais de vidro duplo de 4+CA+6 mm fixado na esquadria, sem deteriorar a esquadria na qual se encontra, e carga manual em caminhão ou caçamba.
Critérios considerados na determinação do preço da unidade de obra: O preço inclui a eliminação prévia dos calços e do material de vedação.
Inclui: Desmontagem do elemento. Remoção e armazenamento do material desmontado. Limpeza dos restos da obra. Carga manual do material desmontado e restos da obra em caminhão ou caçamba.
Critério de medição de projeto: Superfície medida segundo documentação gráfica de Projeto.
Critério de quantitativos de obra: Será medida a superfície realmente desmontada segundo especificações de Projeto.

| Código | Un | Descrição | Rendimento | Preço | Importância |
|---|---|---|---|---|---|
| mo110 | h | Ajudante de vidraceiro. (mão de obra) | 0.167 | 25.73 | 4.30 |
| % | % | Custos diretos complementares | 2 % | 4.30 | 0.09 |
|  |  | Custos diretos |  |  | 4.39 |
