# Demolição de caimentos de concreto em cobertura

- Propriedade do ficheiro: CYPE INGENIEROS, S.A.
- Formato: FIEBDC-3/2002
- Âmbito geográfico: Brasil
- Moeda: BRL
- Custos indiretos: 3.00 %
- Despesas gerais: 13.00 %
- Lucro: 6.00 %
- IVA: 17.00 %

## D Demolições

### DQ Coberturas

#### DQF Formação de caimentos

**DQF010** m² Demolição de caimentos de concreto em cobertura.
Demolição em cobertura de caimentos de concreto leve com argila expandida de 10 cm de espessura média, com martelo pneumático, sem afetar a estabilidade dos elementos constructivos contiguos, e carga manual em caminhão ou caçamba.
Inclui: Demolição do elemento. Fragmentação do entulho em peças manejáveis. Remoção e acumulação de entulho. Carga manual de entulho em caminhão ou caçamba.
Critério de medição de projeto: Superfície medida segundo documentação gráfica de Projeto.
Critério de quantitativos de obra: Medir-se-á a superfície realmente demolida segundo especificações de Projeto.

| Código | Un | Descrição | Rendimento | Preço | Importância |
|---|---|---|---|---|---|
| mq05mai030 | h | Martelo pneumático. (equipamento) | 0.093 | 16.81 | 1.56 |
| mq05pdm110 | h | Compressor portátil diesel média pressão 10 m³/min. (equipamento) | 0.093 | 28.51 | 2.65 |
| mo112 | h | Servente de pedreiro. (mão de obra) | 0.103 | 28.03 | 2.89 |
| mo113 | h | Auxiliar de serviços gerais. (mão de obra) | 0.205 | 27.81 | 5.70 |
| % | % | Custos diretos complementares | 2 % | 12.80 | 0.26 |
|  |  | Custos diretos |  |  | 13.06 |
