# Demolição de forro de dutos de instalações em cobertura

- Propriedade do ficheiro: CYPE INGENIEROS, S.A.
- Formato: FIEBDC-3/2002
- Âmbito geográfico: Brasil
- Moeda: BRL
- Custos indiretos: 3.00 %
- Despesas gerais: 13.00 %
- Lucro: 6.00 %
- IVA: 17.00 %

## D Demolições

### DQ Coberturas

#### DQR Arremates

**DQR010** Un Demolição de forro de dutos de instalações em cobertura.
Demolição de forro de dutos de instalações em cobertura plana, formada por alvenaria cerâmica furado para revestir, de 50x50 cm de seção e 100 cm de altura, com meios manuais, sem afetar a estabilidade dos elementos constructivos contiguos, e carga manual em caminhão ou caçamba.
Inclui: Demolição do elemento. Fragmentação do entulho em peças manejáveis. Remoção e acumulação de entulho. Limpeza dos restos da obra. Carga manual de entulho em caminhão ou caçamba.
Critério de medição de projeto: Número de unidades previstas, segundo documentação gráfica de Projeto.
Critério de quantitativos de obra: Será medido o número de unidades realmente demolidas segundo especificações de Projeto.

| Código | Un | Descrição | Rendimento | Preço | Importância |
|---|---|---|---|---|---|
| mo020 | h | Pedreiro. (mão de obra) | 0.493 | 32.24 | 15.89 |
| mo077 | h | Ajudante de pedreiro. (mão de obra) | 0.247 | 30.23 | 7.47 |
| % | % | Custos diretos complementares | 2 % | 23.36 | 0.47 |
|  |  | Custos diretos |  |  | 23.83 |
