# Demolição de poste metálico em vedação de terreno

- Propriedade do ficheiro: CYPE INGENIEROS, S.A.
- Formato: FIEBDC-3/2002
- Âmbito geográfico: Brasil
- Moeda: BRL
- Custos indiretos: 3.00 %
- Despesas gerais: 13.00 %
- Lucro: 6.00 %
- IVA: 17.00 %

## D Demolições

### DU Urbanização interna do lote

#### DUV Vedações

**DUV025** Un Demolição de poste metálico em vedação de terreno.
Demolição de poste metálico em vedação de terreno, com uma altura menor de 2 m, com meios manuais e equipamento de oxicorte, e carga manual em caminhão ou caçamba.
Critérios considerados na determinação do preço da unidade de obra: O preço não inclui a demolição da fundação.
Inclui: Demolição do elemento. Fragmentação do entulho em peças manejáveis. Remoção e acumulação de entulho. Limpeza dos restos da obra. Carga manual de entulho em caminhão ou caçamba.
Critério de medição de projeto: Número de unidades previstas, segundo documentação gráfica de Projeto.
Critério de quantitativos de obra: Será medido o número de unidades realmente demolidas segundo especificações de Projeto.

| Código | Un | Descrição | Rendimento | Preço | Importância |
|---|---|---|---|---|---|
| mq08sol010 | h | Equipamento de oxicorte, com acetileno como combustível e oxigênio como comburente. (equipamento) | 0.037 | 30.37 | 1.12 |
| mo019 | h | Soldador. (mão de obra) | 0.042 | 32.62 | 1.37 |
| mo112 | h | Servente de pedreiro. (mão de obra) | 0.042 | 28.03 | 1.18 |
| mo113 | h | Auxiliar de serviços gerais. (mão de obra) | 0.083 | 27.81 | 2.31 |
| % | % | Custos diretos complementares | 2 % | 5.98 | 0.12 |
|  |  | Custos diretos |  |  | 6.10 |
