# Limpeza superficial de perfis metálicos em estruturas de aço

- Propriedade do ficheiro: CYPE INGENIEROS, S.A.
- Formato: FIEBDC-3/2002
- Âmbito geográfico: Brasil
- Moeda: BRL
- Custos indiretos: 3.00 %
- Despesas gerais: 13.00 %
- Lucro: 6.00 %
- IVA: 17.00 %

## E Estruturas

### EA Metálicas

#### EAK Preparação da superfície

**EAK010** m² Limpeza superficial de perfis metálicos em estruturas de aço.
Limpeza superficial de perfis metálicos, removendo os restos deteriorados de tinta, proteção ignífuga e outros revestimentos, através da projeção a seco de material abrasivo constituído por partículas de silicato de alumínio, até alcançar um grau de preparação Sa 2 segundo ISO 8501-1, eliminando quase toda a camada de laminação, o óxido visível e as partículas estranhas do suporte, até ficar 66% da superfície limpa e de cor cinzenta e limpeza posterior com aspirador de pó, ar comprimido limpo e seco ou escova limpa, para proceder posteriormente à aplicação de uma proteção antioxidante.
Critérios considerados na determinação do preço da unidade de obra: O preço não inclui a proteção antioxidante.
Inclui: Montagem e preparação do equipamento. Aplicação mecânica do jato abrasivo. Desmontagem do equipamento. Limpeza da superfície suporte. Remoção e acumulação do material projetado e os restos gerados. Carga do material projetado e os restos gerados em caminhão ou caçamba.
Critério de medição de projeto: Superfície medida segundo documentação gráfica de Projeto.
Critério de quantitativos de obra: Medir-se-á a superfície realmente executada segundo especificações de Projeto.

| Código | Un | Descrição | Rendimento | Preço | Importância |
|---|---|---|---|---|---|
| mt08lim010a | kg | Abrasivo para limpeza através de jato a pressão, formado por partículas de silicato de alumínio. (material) | 2.250 | 0.64 | 1.44 |
| mq08lch010 | h | Equipamento de jato de areia à pressão. (equipamento) | 0.243 | 11.79 | 2.86 |
| mq08gel010k | h | Grupo eletrógeno insonorizado, trifásico, de 45 kVA de potência. (equipamento) | 0.243 | 19.80 | 4.81 |
| mo112 | h | Servente de pedreiro. (mão de obra) | 0.270 | 28.03 | 7.57 |
| mo113 | h | Auxiliar de serviços gerais. (mão de obra) | 0.270 | 27.81 | 7.51 |
| % | % | Custos diretos complementares | 2 % | 24.19 | 0.48 |
|  |  | Custos diretos |  |  | 24.67 |
