# Aço enformado em frio, em estrutura metálica leve autoportante de cobertura inclinada

- Propriedade do ficheiro: CYPE INGENIEROS, S.A.
- Formato: FIEBDC-3/2002
- Âmbito geográfico: Brasil
- Moeda: BRL
- Custos indiretos: 3.00 %
- Despesas gerais: 13.00 %
- Lucro: 6.00 %
- IVA: 17.00 %

## E Estruturas

### EA Metálicas

#### EAT Estruturas para coberturas

**EAT010** kg Aço enformado em frio, em estrutura metálica leve autoportante de cobertura inclinada.
Aço A 36, em perfis dobrados a frio, segundo ASTM A 36, acabamento galvanizado.
Inclui: Marcação. Montagem da estrutura.
Critério de medição de projeto: Peso nominal medido segundo documentação gráfica de Projeto.
Critério de quantitativos de obra: Determinar-se-á, a partir do peso obtido em balança oficial das unidades chegadas à obra, o peso das unidades realmente executadas segundo especificações de Projeto.

| Código | Un | Descrição | Rendimento | Preço | Importância |
|---|---|---|---|---|---|
| mt07ali000c | kg | Aço A 36, em perfis dobrados a frio, segundo ASTM A 36, acabamento galvanizado, inclusive acessórios, parafusos e elementos de ancoragem. Trabalhado e montado em oficina, para colocar com ligações aparafusadas em obra. (material) | 1.000 | 16.91 | 16.91 |
| op00cor020 |  | Cortadora manual de metal, de disco. | 1.000 | 0.00 | 0.00 |
| op00ato010 |  | Parafusadeira. | 1.000 | 0.00 | 0.00 |
| op00tal010 |  | Furadeira. | 1.000 | 0.00 | 0.00 |
| mo047 | h | Montador de estruturas metálicas. (mão de obra) | 0.015 | 31.99 | 0.48 |
| mo094 | h | Ajudante de montador de estruturas metálicas. (mão de obra) | 0.015 | 30.15 | 0.45 |
| % | % | Custos diretos complementares | 2 % | 17.84 | 0.36 |
|  |  | Custos diretos |  |  | 18.20 |
