# Reparação de elemento estrutural de alvenaria cerâmica, através de substituição de peças

- Propriedade do ficheiro: CYPE INGENIEROS, S.A.
- Formato: FIEBDC-3/2002
- Âmbito geográfico: Brasil
- Moeda: BRL
- Custos indiretos: 3.00 %
- Despesas gerais: 13.00 %
- Lucro: 6.00 %
- IVA: 17.00 %

## E Estruturas

### EF Alvenarias

#### EFY Reparações

**EFY025** m³ Reparação de elemento estrutural de alvenaria cerâmica, através de substituição de peças.
Reparação de elemento estrutural de alvenaria meia vez de bloco cerâmico, através da substituição de peças deterioradas por bloco cerâmico aparente perfurado clínquer, vermelho, 24x11,5x5 cm, junta rebaixada, assentes com argamassa de cimento confeccionada em obra, com 250 kg/m³ de cimento, cor cinza, dosificação 1:6, fornecida em sacos, realizada por banquetas de estabilização ou em panos de dimensões reduzidas.
Inclui: Limpeza e preparação da zona a tratar. Picagem e saneamento em elementos instáveis. Escoramento dos elementos que o necessitem. Preparação da argamassa. Umedecimento do paramento e dos blocos. Colocação dos blocos por fiadas a nível. Rejuntamento. Remoção e acumulação de entulho. Carga manual de entulho em caminhão ou caçamba.
Critério de medição de projeto: Volume medido segundo documentação gráfica de Projeto.
Critério de quantitativos de obra: Medir-se-á o volume realmente executado segundo especificações de Projeto.

| Código | Un | Descrição | Rendimento | Preço | Importância |
|---|---|---|---|---|---|
| mt05cvk010a | Un | Bloco cerâmico aparente perfurado clínquer, vermelho, 24x11,5x5 cm, densidade 1300 kg/m³. (material) | 579.710 | 0.83 | 481.16 |
| mt08aaa010a | m³ | Água. (material) | 0.040 | 3.79 | 0.15 |
| mt01arg005a | t | Areia de pedreira, para argamassa preparada em obra. (material) | 0.326 | 50.71 | 16.53 |
| mt08cem002 | kg | Cimento cinza em sacos. (material) | 50.400 | 0.63 | 31.75 |
| mq06hor010 | h | Betoneira elétrica com uma capacidade de amassamento de 160 l. (equipamento) | 0.162 | 12.69 | 2.06 |
| mo020 | h | Pedreiro. (mão de obra) | 12.869 | 32.24 | 414.90 |
| mo113 | h | Auxiliar de serviços gerais. (mão de obra) | 10.300 | 27.81 | 286.44 |
| % | % | Custos diretos complementares | 2 % | 1232.99 | 24.66 |
|  |  | Custos diretos |  |  | 1257.65 |
