# Molde para cornijas

- Propriedade do ficheiro: CYPE INGENIEROS, S.A.
- Formato: FIEBDC-3/2002
- Âmbito geográfico: Brasil
- Moeda: BRL
- Custos indiretos: 3.00 %
- Despesas gerais: 13.00 %
- Lucro: 6.00 %
- IVA: 17.00 %

## E Estruturas

### EH Concreto armado

#### EHJ Moldes, cavilhas e complementos

**EHJ020** m Molde para cornijas.
Molde descartável de poliestireno expandido para cornija simples, revestido com uma lâmina de plástico termoformado, de 120x120 mm, colocado em borda de laje, de uma única utilização. Inclusive elementos de fixação do molde à fôrma e fita adesiva para a vedação de juntas.
Inclui: Marcação. Corte dos moldes. Colocação. Remoção dos moldes.
Critério de medição de projeto: Comprimento medido entre eixos, segundo documentação gráfica de Projeto.
Critério de quantitativos de obra: Medir-se-á, a eixos, o comprimento realmente executado segundo especificações de Projeto.

| Código | Un | Descrição | Rendimento | Preço | Importância |
|---|---|---|---|---|---|
| mt08cor020daa | m | Molde descartável de poliestireno expandido para cornija simples, revestido com uma lâmina de plástico termoformado, de 120x120 mm. (material) | 1.050 | 23.45 | 24.62 |
| mt08var060 | kg | Pregos de aço de 20x100 mm. (material) | 0.002 | 22.13 | 0.04 |
| mt08lhv030a | m | Fita de juntas. (material) | 0.050 | 1.70 | 0.09 |
| mo091 | h | Ajudante de montador de fôrmas. (mão de obra) | 0.129 | 30.15 | 3.89 |
| % | % | Custos diretos complementares | 2 % | 28.64 | 0.57 |
|  |  | Custos diretos |  |  | 29.21 |
