# Preparação de superfície de concreto estrutural, com métodos químicos

- Propriedade do ficheiro: CYPE INGENIEROS, S.A.
- Formato: FIEBDC-3/2002
- Âmbito geográfico: Brasil
- Moeda: BRL
- Custos indiretos: 3.00 %
- Despesas gerais: 13.00 %
- Lucro: 6.00 %
- IVA: 17.00 %

## E Estruturas

### EH Concreto armado

#### EHK Preparação da superfície

**EHK030** m² Preparação de superfície de concreto estrutural, com métodos químicos.
Preparação de superfície de concreto estrutural, para a posterior aplicação de produtos reparadores e protetores, através de limpeza com detergente ácido, provocando a eliminação das camadas de calda de cimento depositadas sobre o suporte, e carga manual do entulho gerado em caminhão ou caçamba.
Inclui: Umedecimento prévio do suporte. Aplicação do detergente ácido. Lavagem com equipamento de pressão. Aplicação da solução neutralizadora. Enxágue da solução neutralizadora. Remoção e acumulação dos restos gerados. Carga manual do entulho gerado em caminhão ou caçamba.
Critério de medição de projeto: Superfície medida segundo documentação gráfica de Projeto.
Critério de quantitativos de obra: Medir-se-á a superfície realmente executada segundo especificações de Projeto.

| Código | Un | Descrição | Rendimento | Preço | Importância |
|---|---|---|---|---|---|
| mt08lim020b | l | Detergente ácido sem fosfatos, para limpeza de superfícies pétreas, superfícies cerâmicas e estruturas de concreto. (material) | 0.100 | 16.85 | 1.69 |
| mt08lim040 | kg | Solução de água e amoníaco a 20%, para a neutralização de detergentes ácidos. (material) | 0.070 | 11.53 | 0.81 |
| mq08lch020c | h | Equipamento de jato de água à pressão, com adaptador para lança de água. (equipamento) | 0.232 | 22.28 | 5.17 |
| mo112 | h | Servente de pedreiro. (mão de obra) | 0.966 | 28.03 | 27.08 |
| % | % | Custos diretos complementares | 2 % | 34.75 | 0.70 |
|  |  | Custos diretos |  |  | 35.45 |
