# Preparação da superfície das armaduras em elementos de concreto armado

- Propriedade do ficheiro: CYPE INGENIEROS, S.A.
- Formato: FIEBDC-3/2002
- Âmbito geográfico: Brasil
- Moeda: BRL
- Custos indiretos: 3.00 %
- Despesas gerais: 13.00 %
- Lucro: 6.00 %
- IVA: 17.00 %

## E Estruturas

### EH Concreto armado

#### EHK Preparação da superfície

**EHK040** m² Preparação da superfície das armaduras em elementos de concreto armado.
Preparação da superfície das armaduras, para a posterior aplicação de produtos reparadores e protetores, eliminando a sujeira superficial, a ferrugem e toda substância que possa diminuir a aderência entre as armaduras e o material de reparação a aplicar, até alcançar um grau de preparação Sa 2 ½ segundo ISO 8501-1, através de escovado com escova de arame, e carga manual do entulho gerado em caminhão ou caçamba.
Inclui: Aplicação do dissolvente de gorduras. Escovado com escova de arame. Limpeza da superfície suporte. Remoção e acumulação dos restos gerados. Carga dos restos gerados para caminhão ou contendor.
Critério de medição de projeto: Superfície medida segundo documentação gráfica de Projeto.
Critério de quantitativos de obra: Medir-se-á a superfície realmente executada segundo especificações de Projeto.

| Código | Un | Descrição | Rendimento | Preço | Importância |
|---|---|---|---|---|---|
| mt08lim050 | l | Dissolvente de tricloroetileno, para óleos, gorduras e resinas. (material) | 0.100 | 24.40 | 2.44 |
| mo112 | h | Servente de pedreiro. (mão de obra) | 0.193 | 28.03 | 5.41 |
| % | % | Custos diretos complementares | 2 % | 7.85 | 0.16 |
|  |  | Custos diretos |  |  | 8.01 |
