# Conector soldado

- Propriedade do ficheiro: CYPE INGENIEROS, S.A.
- Formato: FIEBDC-3/2002
- Âmbito geográfico: Brasil
- Moeda: BRL
- Custos indiretos: 3.00 %
- Despesas gerais: 13.00 %
- Lucro: 6.00 %
- IVA: 17.00 %

## E Estruturas

### EH Concreto armado

#### EHX Lajes mistas

**EHX021** Un Conector soldado.
Conector de aço galvanizado de 19 mm de diâmetro e 80 mm de altura, para utilização sobre vigas metálicas em lajes mistas de 9 cm de altura mínima; fixado através de solda.
Inclui: Marcação e disposição de conectores. Fixação de conectores através de solda.
Critério de medição de projeto: Número de unidades previstas, segundo documentação gráfica de Projeto.
Critério de quantitativos de obra: Medir-se-á o número de unidades realmente executadas segundo especificações de Projeto.

| Código | Un | Descrição | Rendimento | Preço | Importância |
|---|---|---|---|---|---|
| mt07cem050a | Un | Conector de aço galvanizado com cabeça de disco, de 19 mm de diâmetro e 80 mm de altura, para fixar a estrutura de aço através da solda à chapa colaborante. (material) | 1.000 | 8.35 | 8.35 |
| mq08sol030 | h | Equipamentos e elementos auxiliares para solda de conectores. (equipamento) | 0.058 | 72.38 | 4.20 |
| mo047 | h | Montador de estruturas metálicas. (mão de obra) | 0.064 | 31.99 | 2.05 |
| % | % | Custos diretos complementares | 2 % | 14.60 | 0.29 |
|  |  | Custos diretos |  |  | 14.89 |
