# Reparação integral de junta, com argamassa à base de cimento, modificada com polímeros

- Propriedade do ficheiro: CYPE INGENIEROS, S.A.
- Formato: FIEBDC-3/2002
- Âmbito geográfico: Brasil
- Moeda: BRL
- Custos indiretos: 3.00 %
- Despesas gerais: 13.00 %
- Lucro: 6.00 %
- IVA: 17.00 %

## E Estruturas

### EH Concreto armado

#### EHY Reparações

**EHY039** m Reparação integral de junta, com argamassa à base de cimento, modificada com polímeros.
Reparação integral de junta de dilatação de estrutura de concreto, aplicação 6 kg/m de argamassa cimentícia bicomponente, de pega rápida (22 minutos), modificada com polímeros, com inibidores de corrosão e reforçada com fibras, com uma resistência à compressão aos 28 dias maior ou igual a 45 N/mm² e um módulo de elasticidade maior ou igual a 30000 N/mm², em uma faixa de aproximadamente 5 cm a cada lado da junta, prévia picagem da superfície suporte.
Inclui: Picagem da superfície do concreto. Limpeza. Colocação das fôrmas para formação de junta. Preparação das misturas. Aplicação da argamassa de reparação. Perfilamento de bordas. Cura. Remoção e acumulação dos restos gerados. Carga manual do entulho gerado em caminhão ou caçamba.
Critério de medição de projeto: Comprimento medido segundo documentação gráfica de Projeto.
Critério de quantitativos de obra: Medir-se-á o comprimento realmente executado segundo especificações de Projeto.

| Código | Un | Descrição | Rendimento | Preço | Importância |
|---|---|---|---|---|---|
| mt09red120b | kg | Argamassa cimentícia bicomponente, de pega rápida (22 minutos), modificada com polímeros, com inibidores de corrosão e reforçada com fibras, com uma resistência à compressão aos 28 dias maior ou igual a 45 N/mm² e um módulo de elasticidade maior ou igual a 30000 N/mm². (material) | 6.000 | 4.85 | 29.10 |
| mq05mai040 | h | Martelo elétrico. (equipamento) | 0.185 | 11.54 | 2.13 |
| mo020 | h | Pedreiro. (mão de obra) | 0.322 | 32.24 | 10.38 |
| mo112 | h | Servente de pedreiro. (mão de obra) | 0.322 | 28.03 | 9.03 |
| % | % | Custos diretos complementares | 2 % | 50.64 | 1.01 |
|  |  | Custos diretos |  |  | 51.65 |
