# Laje de cobertura de wood frame

- Propriedade do ficheiro: CYPE INGENIEROS, S.A.
- Formato: FIEBDC-3/2002
- Âmbito geográfico: Brasil
- Moeda: BRL
- Custos indiretos: 3.00 %
- Despesas gerais: 13.00 %
- Lucro: 6.00 %
- IVA: 17.00 %

## E Estruturas

### EM Madeira

#### EML Wood frame

**EML025** m² Laje de cobertura de wood frame.
Laje de cobertura plana de wood frame, formada por elementos de vigotas e barrotes de madeira serrada de pinus (pinus spp), de 38x140 mm de seção, classe resistente C25, segundo ABNT NBR 7190; cortados e numerados em fábrica, montados em obra com parafusos de cabeça escareada, de aço com carbono.
Inclui: Implantação e marcação de eixos. Marcação e corte de pranchas. Montagem dos painéis de wood frame. Colocação e fixação provisória dos painéis de wood frame. Nivelamento. Execução das uniões. Fixação definitiva da estrutura de wood frame.
Critério de medição de projeto: Superfície medida segundo documentação gráfica de Projeto, sem deduzir aberturas menores que 1 m² e descontando, nas aberturas de superfície maior de 1 m², o excesso sobre 1 m².
Critério de quantitativos de obra: Medir-se-á a superfície realmente executada segundo especificações de Projeto, sem deduzir aberturas menores que 1 m² e descontando, nas aberturas de superfície maior de 1 m², o excesso sobre 1 m².

| Código | Un | Descrição | Rendimento | Preço | Importância |
|---|---|---|---|---|---|
| mt07mee410rb | m³ | Conjunto de elementos estruturais para laje de wood frame, composto por vigotas e barrotes de madeira serrada de pinus (pinus spp) de 38x140 mm de seção, classe resistente C25, para um teor de umidade de 12%, segundo ABNT NBR 7190, com acabamento polido, cortados e numerados em fábrica, para montagem em obra. (material) | 0.018 | 1050.02 | 18.90 |
| mt07emr118fb | Un | Parafuso de cabeça escareada, de 6 mm de diâmetro e 120 mm de comprimento, de aço com carbono, galvanizado, para classes de serviço 1 e 2. (material) | 7.000 | 1.06 | 7.42 |
| op00cep010 |  | Plainas. | 1.000 | 0.00 | 0.00 |
| op00ato010 |  | Parafusadeira. | 1.000 | 0.00 | 0.00 |
| op00tal010 |  | Furadeira. | 1.000 | 0.00 | 0.00 |
| op00cor050 |  | Cortadora manual de madeira, de disco. | 1.000 | 0.00 | 0.00 |
| mo048 | h | Carpinteiro de estruturas de madeira. (mão de obra) | 0.159 | 31.99 | 5.09 |
| mo095 | h | Ajudante de montador de estruturas de madeira. (mão de obra) | 0.318 | 30.15 | 9.59 |
| % | % | Custos diretos complementares | 2 % | 41.00 | 0.82 |
|  |  | Custos diretos |  |  | 41.82 |
