# Tratamento contra fungos e ataques de insetos xilófagos em elemento estrutural de madeira

- Propriedade do ficheiro: CYPE INGENIEROS, S.A.
- Formato: FIEBDC-3/2002
- Âmbito geográfico: Brasil
- Moeda: BRL
- Custos indiretos: 3.00 %
- Despesas gerais: 13.00 %
- Lucro: 6.00 %
- IVA: 17.00 %

## E Estruturas

### EM Madeira

#### EMU Tratamentos preventivos e curativos

**EMU030** m² Tratamento contra fungos e ataques de insetos xilófagos em elemento estrutural de madeira.
Tratamento preventivo contra fungos de podridão, ao sol, à intempérie e à umidade, em viga de madeira, através da aplicação, com trincha, pincel ou pistola, de duas demãos, de 0,14 l/m² cada uma, de líquido protetor. Inclusive eliminação prévia dos materiais que cobrem o elemento a tratar, proteção dos elementos da envolvente.
Inclui: Proteção dos elementos da envolvente. Aplicação do tratamento com trincha.
Critério de medição de projeto: Superfície medida segundo documentação gráfica de Projeto.
Critério de quantitativos de obra: Medir-se-á a superfície realmente executada segundo especificações de Projeto.

| Código | Un | Descrição | Rendimento | Preço | Importância |
|---|---|---|---|---|---|
| mt27tlr020d | l | Primer incolor com base dissolvente para a proteção da madeira contra fungos de podridão, para aplicar com trincha, pincel ou pistola, ou através de injeção ou imersão. (material) | 0.280 | 45.40 | 12.71 |
| mo038 | h | Pintor. (mão de obra) | 0.051 | 32.24 | 1.64 |
| mo076 | h | Ajudante de pintor. (mão de obra) | 0.515 | 30.23 | 15.57 |
| % | % | Custos diretos complementares | 2 % | 29.92 | 0.60 |
|  |  | Custos diretos |  |  | 30.52 |
