# Tratamento contra fungos e ataques de insetos xilófagos em elemento estrutural de madeira

- Propriedade do ficheiro: CYPE INGENIEROS, S.A.
- Formato: FIEBDC-3/2002
- Âmbito geográfico: Brasil
- Moeda: BRL
- Custos indiretos: 3.00 %
- Despesas gerais: 13.00 %
- Lucro: 6.00 %
- IVA: 17.00 %

## E Estruturas

### EM Madeira

#### EMU Tratamentos preventivos e curativos

**EMU030** m² Tratamento contra fungos e ataques de insetos xilófagos em elemento estrutural de madeira.
Tratamento curativo contra fungos de podridão e ataques de insetos xilófagos, ao sol, à intempérie e à umidade, em laje de madeira, através da realização de 3 furos por metro e linha, com 2 linhas por face do elemento, executados em triângulos sobre uma das suas faces, injeção de líquido protetor em cada um dos furos efetuados e aplicação posterior, com trincha, pincel ou pistola, de duas demãos, de 0,14 l/m² cada uma, do mesmo produto. Inclusive eliminação prévia dos materiais que cobrem o elemento a tratar, proteção dos elementos da envolvente, desbastamento da madeira degradada e montagem do equipamento de injeção.
Inclui: Proteção dos elementos da envolvente. Implantação dos orifícios no elemento de madeira. Realização de furos. Montagem do equipamento de injeção. Injeção do produto anti-xilófagos. Limpeza de restos. Aplicação do tratamento com trincha.
Critério de medição de projeto: Superfície medida segundo documentação gráfica de Projeto.
Critério de quantitativos de obra: Medir-se-á a superfície realmente executada segundo especificações de Projeto.

| Código | Un | Descrição | Rendimento | Preço | Importância |
|---|---|---|---|---|---|
| mt27tlr020e | l | Primer aquoso para a proteção da madeira contra fungos de podridão e ataques de insetos xilófagos, para aplicar com trincha, pincel ou pistola, ou através de injeção ou imersão. (material) | 0.380 | 45.40 | 17.25 |
| mt27wav040 | Un | Válvula de retenção de plástico, para impedir o retrocesso do produto. (material) | 6.000 | 0.89 | 5.34 |
| mq08etm010 | h | Equipamento de injeção de fungicida em elementos de madeira, com boca de injeção. (equipamento) | 0.167 | 10.03 | 1.68 |
| op00tal010 |  | Furadeira. | 1.000 | 0.00 | 0.00 |
| mo038 | h | Pintor. (mão de obra) | 0.348 | 32.24 | 11.22 |
| mo076 | h | Ajudante de pintor. (mão de obra) | 0.463 | 30.23 | 14.00 |
| % | % | Custos diretos complementares | 2 % | 49.49 | 0.99 |
|  |  | Custos diretos |  |  | 50.48 |
