# Substituição de verga de madeira

- Propriedade do ficheiro: CYPE INGENIEROS, S.A.
- Formato: FIEBDC-3/2002
- Âmbito geográfico: Brasil
- Moeda: BRL
- Custos indiretos: 3.00 %
- Despesas gerais: 13.00 %
- Lucro: 6.00 %
- IVA: 17.00 %

## E Estruturas

### EM Madeira

#### EMW Substituições

**EMW020** m Substituição de verga de madeira.
Substituição de verga existente em vão de muro, de madeira em mau estado ou deteriorado, por um verga de madeira serrada de pinho silvestre (Pinus sylvestris), acabamento polido, para aplicações estruturais, classe resistente C18 e proteção contra agentes bióticos que corresponde com a classe de penetração NP2 (3 mm nas faces laterais do alburno), de 20x20 cm de seção, colocado sobre camada de argamassa de cimento, confeccionada em obra, com aditivo hidrófugo, dosificação 1:3.
Critérios considerados na determinação do preço da unidade de obra: O preço não inclui o montagem e desmontagem do escoramento.
Inclui: Desmontagem do elemento. Fragmentação do entulho em peças manejáveis. Carga manual de entulho em caminhão ou caçamba. Escoramento do muro. Implantação e marcação dos eixos, nos pontos de apoio do muro. Apresentação da peça sobre o muro. Colocação e nivelamento. Fixação ao muro.
Critério de medição de projeto: Comprimento medido segundo documentação gráfica de Projeto.
Critério de quantitativos de obra: Medir-se-á o comprimento realmente executado segundo especificações de Projeto.

| Código | Un | Descrição | Rendimento | Preço | Importância |
|---|---|---|---|---|---|
| mt07mee019j | m³ | Madeira serrada de pinho silvestre (Pinus sylvestris), com acabamento polido, para verga, para aplicações estruturais, classe resistente C18 e proteção contra agentes bióticos que corresponde com a classe de penetração NP2, trabalhado em oficina. (material) | 0.048 | 1400.68 | 67.23 |
| mt08aaa010a | m³ | Água. (material) | 0.006 | 3.79 | 0.02 |
| mt01arg005a | t | Areia de pedreira, para argamassa preparada em obra. (material) | 0.012 | 50.71 | 0.61 |
| mt08cem002 | kg | Cimento cinza em sacos. (material) | 3.600 | 0.63 | 2.27 |
| mt08adt010 | kg | Aditivo hidrófugo para impermeabilização de argamassas ou concretos. (material) | 0.072 | 3.03 | 0.22 |
| mq06hor010 | h | Betoneira elétrica com uma capacidade de amassamento de 160 l. (equipamento) | 0.006 | 12.69 | 0.08 |
| op00cla010 |  | Pregador pneumático pneumática. | 1.000 | 0.00 | 0.00 |
| op00cep010 |  | Plainas. | 1.000 | 0.00 | 0.00 |
| mo017 | h | Carpinteiro. (mão de obra) | 1.159 | 31.94 | 37.02 |
| mo020 | h | Pedreiro. (mão de obra) | 1.159 | 32.24 | 37.37 |
| mo113 | h | Auxiliar de serviços gerais. (mão de obra) | 0.662 | 27.81 | 18.41 |
| % | % | Custos diretos complementares | 2 % | 163.23 | 3.26 |
|  |  | Custos diretos |  |  | 166.49 |
