# Vigota pré-fabricada de concreto protendido, imitação de madeira

- Propriedade do ficheiro: CYPE INGENIEROS, S.A.
- Formato: FIEBDC-3/2002
- Âmbito geográfico: Brasil
- Moeda: BRL
- Custos indiretos: 3.00 %
- Despesas gerais: 13.00 %
- Lucro: 6.00 %
- IVA: 17.00 %

## E Estruturas

### EP Concreto pré-fabricado

#### EPI Vigotas

**EPI010** Un Vigota pré-fabricada de concreto protendido, imitação de madeira.
Vigota pré-fabricada de concreto protendido, de 16x9x450 cm, com terminação em diagonal em um extremo, com barra de aço para pré-esforçar, de 5 mm de diâmetro, com um momento fletor máximo de 12 kN·m, acabamento imitação madeira, com uma demão de lasur.
Inclui: Marcação das vigotas. Colocação e fixação provisória da vigota. Ajuste à sua posição correta e nivelamento. Montagem e desmontagem de escoras complementares.
Critério de medição de projeto: Número de unidades previstas, segundo documentação gráfica de Projeto.
Critério de quantitativos de obra: Medir-se-á o número de unidades realmente executadas segundo especificações de Projeto.

| Código | Un | Descrição | Rendimento | Preço | Importância |
|---|---|---|---|---|---|
| mt07pha075dh | Un | Vigota pré-fabricada de concreto protendido, de 16x9x450 cm, com terminação em diagonal em um extremo, com barra de aço para pré-esforçar, de 5 mm de diâmetro, com um momento fletor máximo de 12 kN·m, acabamento imitação madeira, com uma demão de lasur. (material) | 1.000 | 564.23 | 564.23 |
| mo020 | h | Pedreiro. (mão de obra) | 0.257 | 33.34 | 8.57 |
| mo113 | h | Auxiliar de serviços gerais. (mão de obra) | 0.618 | 28.94 | 17.88 |
| % | % | Custos diretos complementares | 2 % | 590.68 | 11.81 |
|  |  | Custos diretos |  |  | 602.49 |
