# Pilar pré-fabricado de concreto armado

- Propriedade do ficheiro: CYPE INGENIEROS, S.A.
- Formato: FIEBDC-3/2002
- Âmbito geográfico: Brasil
- Moeda: BRL
- Custos indiretos: 3.00 %
- Despesas gerais: 13.00 %
- Lucro: 6.00 %
- IVA: 17.00 %

## E Estruturas

### EP Concreto pré-fabricado

#### EPS Pilares

**EPS010** Un Pilar pré-fabricado de concreto armado.
Pilar pré-fabricado de concreto armado de seção 35x35 cm, de 3 m de altura livre máxima, para acabamento aparente do concreto, com armadura de 650 a 900 kN/m de capacidade mecânica, sem consolas, para embutir na base.
Critérios considerados na determinação do preço da unidade de obra: O preço não inclui a argamassa de enchimento.
Inclui: Implantação dos pilares. Levantamento e colocação dos pilares através de grua. Ajuste à sua posição correta e nivelamento. Montagem e desmontagem de escoras complementares.
Critério de medição de projeto: Número de unidades previstas, segundo documentação gráfica de Projeto.
Critério de quantitativos de obra: Medir-se-á o número de unidades realmente executadas segundo especificações de Projeto.

| Código | Un | Descrição | Rendimento | Preço | Importância |
|---|---|---|---|---|---|
| mt07pha010aaab | Un | Pilar pré-fabricado de concreto armado de seção 35x35 cm, de 3 m de altura livre máxima, para acabamento aparente do concreto, com armadura de 650 a 900 kN/m de capacidade mecânica, sem consolas, para embutir na base. (material) | 1.000 | 387.78 | 387.78 |
| mq07gte010c | h | Guindaste móvel de braço telescópico com uma capacidade de elevação de 30 t e 27 m de altura máxima de trabalho. (equipamento) | 0.290 | 276.00 | 80.04 |
| mo046 | h | Montador de estruturas pré-fabricadas de concreto. (mão de obra) | 0.322 | 31.99 | 10.30 |
| mo093 | h | Ajudante de montador de estruturas pré-fabricadas de concreto. (mão de obra) | 0.644 | 30.15 | 19.42 |
| % | % | Custos diretos complementares | 2 % | 497.54 | 9.95 |
|  |  | Custos diretos |  |  | 507.49 |
