# Pilar pré-fabricado de concreto armado, imitação de madeira

- Propriedade do ficheiro: CYPE INGENIEROS, S.A.
- Formato: FIEBDC-3/2002
- Âmbito geográfico: Brasil
- Moeda: BRL
- Custos indiretos: 3.00 %
- Despesas gerais: 13.00 %
- Lucro: 6.00 %
- IVA: 17.00 %

## E Estruturas

### EP Concreto pré-fabricado

#### EPS Pilares

**EPS100** Un Pilar pré-fabricado de concreto armado, imitação de madeira.
Pilar pré-fabricado de concreto armado, de 30x30 cm e seção oca, de 200 cm de altura, com 4 barras de aço de 12 mm de diâmetro, acabamento imitação madeira, com uma demão de lasur. Inclusive concreto C25 classe de agressividade ambiental II e tipo de ambiente urbano, brita 1, consistência S50 para enchimento do pilar.
Inclui: Implantação dos pilares. Levantamento e colocação dos pilares através de grua. Ajuste à sua posição correta e nivelamento. Montagem e desmontagem de escoras complementares.
Critério de medição de projeto: Número de unidades previstas, segundo documentação gráfica de Projeto.
Critério de quantitativos de obra: Medir-se-á o número de unidades realmente executadas segundo especificações de Projeto.

| Código | Un | Descrição | Rendimento | Preço | Importância |
|---|---|---|---|---|---|
| mt07pha080e | Un | Pilar pré-fabricado de concreto armado, de 30x30 cm e seção oca, de 200 cm de altura, com 4 barras de aço de 12 mm de diâmetro, acabamento imitação madeira, com uma demão de lasur. (material) | 1.000 | 1023.60 | 1023.60 |
| mt10haf080iea | m³ | Concreto C25 classe de agressividade ambiental II e tipo de ambiente urbano, brita 1, consistência S50, dosado em central, segundo ABNT NBR 8953. (material) | 0.098 | 340.39 | 33.36 |
| mq07gte010a | h | Guindaste móvel de braço telescópico com uma capacidade de elevação de 12 t e 20 m de altura máxima de trabalho. (equipamento) | 0.261 | 201.86 | 52.69 |
| mo046 | h | Montador de estruturas pré-fabricadas de concreto. (mão de obra) | 0.290 | 31.99 | 9.28 |
| mo093 | h | Ajudante de montador de estruturas pré-fabricadas de concreto. (mão de obra) | 0.579 | 30.15 | 17.46 |
| % | % | Custos diretos complementares | 2 % | 1136.39 | 22.73 |
|  |  | Custos diretos |  |  | 1159.12 |
