# Viga pré-fabricada de concreto protendido, imitação de madeira

- Propriedade do ficheiro: CYPE INGENIEROS, S.A.
- Formato: FIEBDC-3/2002
- Âmbito geográfico: Brasil
- Moeda: BRL
- Custos indiretos: 3.00 %
- Despesas gerais: 13.00 %
- Lucro: 6.00 %
- IVA: 17.00 %

## E Estruturas

### EP Concreto pré-fabricado

#### EPV Vigas

**EPV020** m Viga pré-fabricada de concreto protendido, imitação de madeira.
Viga pré-fabricada de concreto protendido, de 16x19 cm, com barra de aço para pré-esforçar, de 5 mm de diâmetro, com um momento fletor máximo de 30 kN·m, acabamento imitação madeira, com uma demão de lasur, apoiada sobre uma camada de argamassa de cimento, confeccionada em obra, dosificação 1:5.
Inclui: Implantação das vigas. Colocação e fixação provisória da viga. Ajuste à sua posição correta e nivelamento. Formação da união com os elementos de apoio. Enchimento e vedação das juntas. Montagem e desmontagem de escoras complementares.
Critério de medição de projeto: Comprimento medido entre eixos, segundo documentação gráfica de Projeto.
Critério de quantitativos de obra: Medir-se-á, a eixos, o comprimento realmente executado segundo especificações de Projeto.

| Código | Un | Descrição | Rendimento | Preço | Importância |
|---|---|---|---|---|---|
| mt07pha070a | m | Viga pré-fabricada de concreto protendido, de 16x19 cm, com barra de aço para pré-esforçar, de 5 mm de diâmetro, com um momento fletor máximo de 30 kN·m, acabamento imitação madeira, com uma demão de lasur. (material) | 1.000 | 200.91 | 200.91 |
| mt08aaa010a | m³ | Água. (material) | 0.006 | 3.79 | 0.02 |
| mt01arg005a | t | Areia de pedreira, para argamassa preparada em obra. (material) | 0.002 | 50.71 | 0.10 |
| mt08cem002 | kg | Cimento cinza em sacos. (material) | 0.300 | 0.63 | 0.19 |
| mq06hor010 | h | Betoneira elétrica com uma capacidade de amassamento de 160 l. (equipamento) | 0.006 | 12.69 | 0.08 |
| mo046 | h | Montador de estruturas pré-fabricadas de concreto. (mão de obra) | 0.064 | 31.99 | 2.05 |
| mo093 | h | Ajudante de montador de estruturas pré-fabricadas de concreto. (mão de obra) | 0.129 | 30.15 | 3.89 |
| % | % | Custos diretos complementares | 2 % | 207.24 | 4.14 |
|  |  | Custos diretos |  |  | 211.38 |
