# Parede de placas de gesso acartonado

- Propriedade do ficheiro: CYPE INGENIEROS, S.A.
- Formato: FIEBDC-3/2002
- Âmbito geográfico: Brasil
- Moeda: BRL
- Custos indiretos: 3.00 %
- Despesas gerais: 13.00 %
- Lucro: 6.00 %
- IVA: 17.00 %

## F Fachadas, paredes, divisórias e proteções

### FB Paredes de Drywall

#### FBY De placas de gesso acartonado

**FBY011** m² Parede de placas de gesso acartonado.
Parede de placas de gesso acartonado (73/48/400/MS/ST12,5), de 73 mm de espessura total, com ambas as faces formadas por uma camada simples de placa de gesso acartonado standard ST, de 12,5 mm de espessura, de superfície lisa e com as bordas rebaixados, aparafusadas a uma estrutura formada por perfis montante M48, de aço galvanizado (Z 275), de 48x35 mm, separados 400 mm entre si e perfis guia G48, de aço galvanizado (Z 275), de 48x28 mm. Inclusive colocação em todo o seu perímetro de fita acústica de polietileno expandido de 48 mm de largura e 3 mm de espessura, na superfície de apoio ou contato dos perfis com os paramentos; ancoragens dos perfis; parafusos para a fixação das placas; massa e fita para o tratamento de juntas.
Critérios considerados na determinação do preço da unidade de obra: O preço inclui a resolução de encontros e pontos singulares, mas não inclui o isolamento a colocar entre os montantes.
Inclui: Marcação e traçado na laje inferior e na superior das paredes a realizar. Colocação de banda de estanqueidade e elementos horizontais inferiores, sobre piso finalizado ou base de assentamento. Colocação de banda de estanqueidade e elementos horizontais superiores, sob lajes. Colocação e fixação dos montantes sobre os elementos horizontais. Corte das placas. Fixação das placas para o fecho de uma das faces da parede. Fixação das placas para o fecho da segunda face da parede. Implantação das caixas de mecanismos elétricos e de passagem de instalações, e perfuração posterior das placas. Tratamento de juntas.
Critério de medição de projeto: Superfície medida segundo documentação gráfica de Projeto, sem duplicar esquinas nem encontros, descontando as aberturas de superfície maior de 8 m² e a metade das aberturas para as de superfície entre 5 e 8 m².
Critério de quantitativos de obra: Medir-se-á a superfície realmente executada segundo especificações de Projeto, sem duplicar esquinas nem encontros, descontando as aberturas de superfície maior de 8 m² e a metade das aberturas para as de superfície entre 5 e 8 m².

| Código | Un | Descrição | Rendimento | Preço | Importância |
|---|---|---|---|---|---|
| mt12qsg120a | m | Fita acústica de polietileno expandido de 48 mm de largura e 3 mm de espessura. (material) | 0.900 | 2.08 | 1.87 |
| mt08var202bh | Un | Parafuso autoatarraxante de aço zincado com cabeça panela e fenda Philips, de 3,5 mm de diâmetro e 32 mm de comprimento. (material) | 1.786 | 0.72 | 1.29 |
| mt08var203a | Un | Bucha de expansão Nº 6 de polietileno de alta densidade. (material) | 1.786 | 0.69 | 1.23 |
| mt12qsg020e | m | Perfil montante M48, de aço galvanizado (Z 275), de 48x35 mm, segundo ABNT NBR 15217. (material) | 2.500 | 4.26 | 10.65 |
| mt12qsg020b | m | Perfil guia G48, de aço galvanizado (Z 275), de 48x28 mm, segundo ABNT NBR 15217. (material) | 0.714 | 3.61 | 2.58 |
| mt12qsg010a | m² | Placa de gesso acartonado standard ST, de 12,5 mm de espessura, de superfície lisa e com as bordas rebaixados, segundo ABNT NBR 14715. (material) | 2.100 | 14.90 | 31.29 |
| mt12qsg050q | Un | Parafuso LA 9 de aço zincado, com cabeça lentilha e ponta agulha, de 3,5 mm de diâmetro e 9 mm de comprimento. (material) | 10.750 | 0.03 | 0.32 |
| mt12qsg050b | Un | Parafuso TA 25 de aço zincado, com cabeça trombeta e ponta agulha, de 3,5 mm de diâmetro e 25 mm de comprimento. (material) | 6.250 | 0.03 | 0.19 |
| mt12qsg090 | kg | Massa de juntas para placas de gesso acartonado. (material) | 0.700 | 2.86 | 2.00 |
| mt12qsg100a | m | Fita microperfurada de papel, de 50 mm de largura, para acabamento de juntas de placas de gesso acartonado. (material) | 3.000 | 0.16 | 0.48 |
| op00ato010 |  | Parafusadeira. | 1.000 | 0.00 | 0.00 |
| op00fre010 |  | Fresadora. | 1.000 | 0.00 | 0.00 |
| mo053 | h | Montador de pré-fabricados interiores. (mão de obra) | 0.419 | 34.52 | 14.46 |
| mo100 | h | Ajudante de montador de pré-fabricados interiores. (mão de obra) | 0.161 | 29.06 | 4.68 |
| % | % | Custos diretos complementares | 2 % | 71.04 | 1.42 |
|  |  | Custos diretos |  |  | 72.46 |
