# Padieira de perfil laminado em L

- Propriedade do ficheiro: CYPE INGENIEROS, S.A.
- Formato: FIEBDC-3/2002
- Âmbito geográfico: Brasil
- Moeda: BRL
- Custos indiretos: 3.00 %
- Despesas gerais: 13.00 %
- Lucro: 6.00 %
- IVA: 17.00 %

## F Fachadas, paredes, divisórias e proteções

### FC Padieiras, vergas e caixas de persiana

#### FCA De aço

**FCA030** m Padieira de perfil laminado em L.
Padieira de perfil de aço, laminado a quente, formado por peça simples, acabamento com camada de primer anticorrosivo através da aplicação de duas demãos com uma espessura mínima da película seca de 30 microns por demão, cortado à medida e colocado em obra sobre perfis de apoio, para formação de padieira. Inclusive barras metálicas com camada de primer anticorrosivo, colocadas sobre as ombreiras da abertura para apoio da alvenaria.
Inclui: Limpeza e preparação do plano de apoio do sistema. Implantação do nível de apoio dos elementos. Colocação e fixação provisória da padieira. Aprumo e nivelamento. Execução das uniões.
Critério de medição de projeto: Comprimento medido segundo documentação gráfica de Projeto, incluindo as entregas nos apoios.
Critério de quantitativos de obra: Medir-se-á o comprimento realmente executado segundo especificações de Projeto, incluindo as entregas nos apoios.

| Código | Un | Descrição | Rendimento | Preço | Importância |
|---|---|---|---|---|---|
| mt07ala000ha | kg | Aço laminado A 572 Grau 42, em perfis laminados a quente, segundo ASTM A 572, peças simples, para aplicações estruturais, acabamento com primer antioxidante. Trabalhado e montado em oficina, para colocar em obra. (material) | 9.630 | 3.65 | 35.15 |
| mt07ala001j | kg | Placa de aço laminado A 572 Grau 42, segundo ASTM A 572, para aplicações estruturais. Trabalhada e montada em oficina, para colocar em obra. (material) | 0.400 | 6.19 | 2.48 |
| mt27pfi010 | l | Primer de secagem rápida, formulado com resinas alquídicas modificadas e fosfato de zinco. (material) | 0.096 | 14.36 | 1.38 |
| mo020 | h | Pedreiro. (mão de obra) | 0.234 | 32.24 | 7.54 |
| mo113 | h | Auxiliar de serviços gerais. (mão de obra) | 0.234 | 27.81 | 6.51 |
| % | % | Custos diretos complementares | 2 % | 53.06 | 1.06 |
|  |  | Custos diretos |  |  | 54.12 |
