# Pilastra

- Propriedade do ficheiro: CYPE INGENIEROS, S.A.
- Formato: FIEBDC-3/2002
- Âmbito geográfico: Brasil
- Moeda: BRL
- Custos indiretos: 3.00 %
- Despesas gerais: 13.00 %
- Lucro: 6.00 %
- IVA: 17.00 %

## F Fachadas, paredes, divisórias e proteções

### FD Proteções e gradeamentos

#### FDB Balaustradas

**FDB020** Un Pilastra.
Pilastra pré-fabricada de concreto para balaustrada de seção quadrada de 25x25x70 cm, colocada em paredes e assente com argamassa de cimento e cal, confeccionada em obra, dosificação 1:1:7. Inclusive arremate em forma de bola de 30x30x35 cm, marcação, nivelamento, rejuntamento e limpeza.
Inclui: Limpeza e preparação da borda de apoio. Marcação, disposição e montagem das peças. Colocação das peças de arremate. Enchimento e perfilamento de juntas com argamassa de cimento.
Critério de medição de projeto: Número de unidades previstas, segundo documentação gráfica de Projeto.
Critério de quantitativos de obra: Medir-se-á o número de unidades realmente executadas segundo especificações de Projeto.

| Código | Un | Descrição | Rendimento | Preço | Importância |
|---|---|---|---|---|---|
| mt20bhp040a | Un | Pilar quadrado pré-fabricado de concreto branco para balaustrada, 25x25x70 cm, inclusive base. (material) | 1.000 | 80.08 | 80.08 |
| mt20bhp060i | Un | Arremate bola pré-fabricado de concreto branco para pilastra de balaustrada, 30x30x35 cm. (material) | 1.000 | 20.82 | 20.82 |
| mt08aaa010a | m³ | Água. (material) | 0.006 | 3.79 | 0.02 |
| mt01arg002a | m³ | Areia média lavada. (material) | 0.002 | 112.99 | 0.23 |
| mt08cem042 | kg | Cimento branco em sacos. (material) | 0.250 | 1.22 | 0.31 |
| mt08cal030 | kg | Cal hidratada para argamassas, em sacos, segundo ABNT NBR 7175. (material) | 0.250 | 0.50 | 0.13 |
| mq06hor010 | h | Betoneira elétrica com uma capacidade de amassamento de 160 l. (equipamento) | 0.006 | 12.69 | 0.08 |
| op00amo010 |  | Esmerilhadeira. | 1.000 | 0.00 | 0.00 |
| mo020 | h | Pedreiro. (mão de obra) | 0.241 | 32.24 | 7.77 |
| mo113 | h | Auxiliar de serviços gerais. (mão de obra) | 0.251 | 27.81 | 6.98 |
| % | % | Custos diretos complementares | 2 % | 116.42 | 2.33 |
|  |  | Custos diretos |  |  | 118.75 |
