# Fachada simples, de chapa perfilada de aço

- Propriedade do ficheiro: CYPE INGENIEROS, S.A.
- Formato: FIEBDC-3/2002
- Âmbito geográfico: Brasil
- Moeda: BRL
- Custos indiretos: 3.00 %
- Despesas gerais: 13.00 %
- Lucro: 6.00 %
- IVA: 17.00 %

## F Fachadas, paredes, divisórias e proteções

### FL Fachadas leves

#### FLA De chapas de aço e painéis sanduíche

**FLA010** m² Fachada simples, de chapa perfilada de aço.
Parede simples de fachada, de telha ondulada de aço galvanizado de 0,8 mm espessura e 17 mm altura da onda. COLOCAÇÃO: em posição vertical, 70 mm de sobreposição da chapa superior sobre a inferior e uma onda de sobreposição lateral entre chapas. Inclusive acessórios de fixação das chapas.
Critérios considerados na determinação do preço da unidade de obra: O preço não inclui a estrutura suporte nem a resolução de pontos singulares.
Inclui: Marcação da disposição das chapas. Corte, preparação e colocação das chapas. Fixação mecânica das chapas.
Critério de medição de projeto: Superfície medida segundo documentação gráfica de Projeto, sem duplicar esquinas nem encontros, descontando as aberturas de superfície maior de 1 m².
Critério de quantitativos de obra: Medir-se-á a superfície realmente executada segundo especificações de Projeto, sem duplicar esquinas nem encontros, descontando as aberturas de superfície maior de 1 m².

| Código | Un | Descrição | Rendimento | Preço | Importância |
|---|---|---|---|---|---|
| mt13ccg300da | m² | Telha ondulada de aço galvanizado de 0,8 mm espessura e 17 mm altura da onda. (material) | 1.050 | 40.78 | 42.82 |
| mt13cap030a | Un | Kit de acessórios de fixação, para chapas perfiladas, em fachadas. (material) | 0.200 | 57.70 | 11.54 |
| op00ciz010 |  | Tesoura. | 1.000 | 0.00 | 0.00 |
| op00roe010 |  | Roedora. | 1.000 | 0.00 | 0.00 |
| op00ato010 |  | Parafusadeira. | 1.000 | 0.00 | 0.00 |
| op00tal010 |  | Furadeira. | 1.000 | 0.00 | 0.00 |
| mo051 | h | Montador de painéis metálicos. (mão de obra) | 0.337 | 33.54 | 11.30 |
| mo098 | h | Ajudante de montador de painéis metálicos. (mão de obra) | 0.337 | 27.93 | 9.41 |
| % | % | Custos diretos complementares | 2 % | 75.07 | 1.50 |
|  |  | Custos diretos |  |  | 76.57 |
