# Fachada simples, de chapa perfilada de aço

- Propriedade do ficheiro: CYPE INGENIEROS, S.A.
- Formato: FIEBDC-3/2002
- Âmbito geográfico: Brasil
- Moeda: BRL
- Custos indiretos: 3.00 %
- Despesas gerais: 13.00 %
- Lucro: 6.00 %
- IVA: 17.00 %

## F Fachadas, paredes, divisórias e proteções

### FL Fachadas leves

#### FLA De chapas de aço e painéis sanduíche

**FLA010** m² Fachada simples, de chapa perfilada de aço.
Parede simples de fachada, de telha trapezoidal de aço galvanizado de 0,8 mm espessura e 60 mm altura da onda. COLOCAÇÃO: em posição vertical, 70 mm de sobreposição da chapa superior sobre a inferior e um trapézio de sobreposição lateral entre chapas. Inclusive acessórios de fixação das chapas e fita flexível de butilo, adesiva em ambas as faces, para a selagem de estanqueidade das sobreposições entre chapas perfiladas.
Critérios considerados na determinação do preço da unidade de obra: O preço não inclui a estrutura suporte nem a resolução de pontos singulares.
Inclui: Marcação da disposição das chapas. Corte, preparação e colocação das chapas. Vedação de juntas. Fixação mecânica das chapas.
Critério de medição de projeto: Superfície medida segundo documentação gráfica de Projeto, sem duplicar esquinas nem encontros, descontando as aberturas de superfície maior de 1 m².
Critério de quantitativos de obra: Medir-se-á a superfície realmente executada segundo especificações de Projeto, sem duplicar esquinas nem encontros, descontando as aberturas de superfície maior de 1 m².

| Código | Un | Descrição | Rendimento | Preço | Importância |
|---|---|---|---|---|---|
| mt13ccg300ie | m² | Telha trapezoidal de aço galvanizado de 0,8 mm espessura e 60 mm altura da onda. (material) | 1.040 | 47.67 | 49.58 |
| mt13cap030a | Un | Kit de acessórios de fixação, para chapas perfiladas, em fachadas. (material) | 0.200 | 57.70 | 11.54 |
| mt13dcp020b | m | Fita flexível de butilo, adesiva em ambas as faces, para a selagem de estanqueidade das sobreposições entre chapas perfiladas. (material) | 1.020 | 6.10 | 6.22 |
| op00ciz010 |  | Tesoura. | 1.000 | 0.00 | 0.00 |
| op00roe010 |  | Roedora. | 1.000 | 0.00 | 0.00 |
| op00ato010 |  | Parafusadeira. | 1.000 | 0.00 | 0.00 |
| op00tal010 |  | Furadeira. | 1.000 | 0.00 | 0.00 |
| mo051 | h | Montador de painéis metálicos. (mão de obra) | 0.337 | 33.54 | 11.30 |
| mo098 | h | Ajudante de montador de painéis metálicos. (mão de obra) | 0.337 | 27.93 | 9.41 |
| % | % | Custos diretos complementares | 2 % | 88.05 | 1.76 |
|  |  | Custos diretos |  |  | 89.81 |
