# Parede de fachada de painéis sanduíche isolantes, de aço

- Propriedade do ficheiro: CYPE INGENIEROS, S.A.
- Formato: FIEBDC-3/2002
- Âmbito geográfico: Brasil
- Moeda: BRL
- Custos indiretos: 3.00 %
- Despesas gerais: 13.00 %
- Lucro: 6.00 %
- IVA: 17.00 %

## F Fachadas, paredes, divisórias e proteções

### FL Fachadas leves

#### FLA De chapas de aço e painéis sanduíche

**FLA030** m² Parede de fachada de painéis sanduíche isolantes, de aço.
Parede de fachada de painéis sanduíche isolantes, de 150 mm de espessura e 1114 mm de largura, formados por dupla face metálica de chapa nervurada de aço galvanizado, de espessura exterior 0,5 mm e espessura interior 0,5 mm e alma isolante de lã de rocha de densidade média 80 kg/m³, colocados em posição horizontal e fixados mecanicamente com sistema de fixação oculta a uma estrutura portante ou auxiliar. Inclusive acessórios de fixação dos painéis e fita flexível de butilo, adesiva em ambas as faces, para a selagem de estanqueidade das sobreposições entre painéis sanduíche.
Critérios considerados na determinação do preço da unidade de obra: O preço não inclui a estrutura suporte nem a resolução de pontos singulares.
Inclui: Implantação dos painéis. Corte, preparação e colocação dos painéis. Vedação de juntas. Fixação mecânica dos painéis.
Critério de medição de projeto: Superfície medida segundo documentação gráfica de Projeto, sem duplicar esquinas nem encontros, descontando as aberturas de superfície maior de 1 m².
Critério de quantitativos de obra: Medir-se-á a superfície realmente executada segundo especificações de Projeto, sem duplicar esquinas nem encontros, descontando as aberturas de superfície maior de 1 m².

| Código | Un | Descrição | Rendimento | Preço | Importância |
|---|---|---|---|---|---|
| mt12ppl200eF | m² | Painel sanduíche isolante para fachadas, de 150 mm de espessura e 1114 mm de largura, formado por dupla face metálica de chapa nervurada de aço galvanizado, de espessura exterior 0,5 mm e espessura interior 0,5 mm e alma isolante de lã de rocha de densidade média 80 kg/m³, com junta desenhada para fixação com parafusos ocultos. (material) | 1.050 | 171.61 | 180.19 |
| mt12ppa100a | Un | Kit de acessórios de fixação, para painéis sanduíche isolantes, em fachadas. (material) | 0.200 | 28.86 | 5.77 |
| mt13dcp020a | m | Fita flexível de butilo, adesiva em ambas as faces, para a selagem de estanqueidade das sobreposições entre painéis sanduíche. (material) | 2.000 | 6.10 | 12.20 |
| op00ciz010 |  | Tesoura. | 1.000 | 0.00 | 0.00 |
| op00roe010 |  | Roedora. | 1.000 | 0.00 | 0.00 |
| op00ato010 |  | Parafusadeira. | 1.000 | 0.00 | 0.00 |
| op00tal010 |  | Furadeira. | 1.000 | 0.00 | 0.00 |
| mo051 | h | Montador de painéis metálicos. (mão de obra) | 0.401 | 33.54 | 13.45 |
| mo098 | h | Ajudante de montador de painéis metálicos. (mão de obra) | 0.401 | 27.93 | 11.20 |
| % | % | Custos diretos complementares | 2 % | 222.81 | 4.46 |
|  |  | Custos diretos |  |  | 227.27 |
